# Anger Systemtechnik
Leistungsbeschreibung (GAEB DA XML 3.2, DA81)
Projekt: 9
Währung: EUR
Bieterkommentare zugelassen: ja
Nebenangebote zugelassen: ja
Erstellt mit: GXML Toolbox V3.2 R20140512, iTWO_64 V3.3.797, 27.11.2015

## 1 Anger-Systemtechnik
Datum: 27.11.2015

### Bereich 1 Abwassersysteme

#### Abschnitt 1.1 Ultra Rib 2 PP SN 10

**1.1.10 Abwasserkanalrohr U2EM aus Polypropylen (PP-B Typ 2),**
Abwasserkanalrohr U2EM aus Polypropylen (PP-B Typ 2),
als homogenes, rippenverstärktes Vollwandrohr mit heller, glatter Rohrinnenoberfläche gemä
DIN 16 961, Teil 1 und 2,
ungeschäumt und ungefüllt,
mit angeformter Muffe und einem Dichtring je Muffe, Verbindung bis 2,4 bar geprüft,
verschweißbar mit Schweißring und Doppelmuffe (optional),
Profilrohr-Reihe 5 nach DIN 16 961 (SR24h >= 31,5 kN/m²) und SN 10 nach DIN EN ISO 9969.
Farbe außen: Rotbraun, Farbe innen: Weiß,
Mindestwanddicke im Wasserwandweg 3,0 mm,
mit gültiger Zulassung des DIBt in Berlin,
liefern und gemä der DIN EN 1610 unter Verwendung aller möglichen Baustoffe für die Leitungszone gemä der DIN EN 1610 (davon abweichend kann für die Seitenverfüllung und Überdeckung für Material mit abgestufter Körnung ein Grötkorn von 45 mm und für gebrochene Baustoffe ein Grötkorn von 20 mm eingesetzt werden) sowie der Verlegeanleitung des Herstellers verlegen.

Durchmesser: 'DN 150 / 200 / 250 / 300 / 400 / 500 mm'

Baulänge: '2 / 3 / 5' m

Fabrikat: Ultra Rib 2 der Firma Anger Systemtechnik GmbH
oder gleichwertig

Gewähltes Fabrikat (Hersteller + Modell): '.............................................................................................' (wenn keine Eintragung erfolgt, gilt das vorgeschlagene Produkt als angeboten)
Menge: 0,000 m
Voraussichtliche Abrechnungsmenge: 0,000

**1.1.20 Zulage Abzweig U2EA/U2-45 Grad**
Abzweig U2EA/U2-45 Grad aus Polypropylen (PP-B Typ 2) gemä DIN 16961, Teil 1 und 2,
mit allseitiger Steckmuffe für den Anschluß an Ultra Rib 2 Spitzende,
einschließlich eines Dichtringes pro Muffe,
Profilrohr-Reihe 5 nach DIN 16 961 (SR24h >= 31,5 kN/m²),
Farbe außen: Rotbraun,
liefern und gemä der DIN EN 1610 (unter Verwendung aller möglichen Baustoffe für die Leitungszone gemä der DIN EN 1610) sowie der Verlegeanleitung des Herstellers verlegen,
als Zulage.

Abzweig: 'DN 150/150-45 Grad

DN 200/150-45 Grad
DN 200/200-45 Grad

DN 250/150-45 Grad
DN 250/250-45 Grad

DN 300/150-45 Grad
DN 300/300-45 Grad

DN 400/150-45 Grad
DN 400/200-45 Grad

DN 500/150-45 Grad
DN 500/200-45 Grad'

Fabrikat: Ultra Rib 2 der Firma Anger Systemtechnik GmbH
oder gleichwertig

Gewähltes Fabrikat (Hersteller + Modell): '.............................................................................................' (wenn keine Eintragung erfolgt, gilt das vorgeschlagene Produkt als angeboten)
Menge: 0,000 Stck
Voraussichtliche Abrechnungsmenge: 0,000

**1.1.30 Zulage Abzweig U2EA/KG-45 Grad**
Abzweig U2EA/KG-45 Grad aus Polypropylen (PP-B Typ 2) gemä DIN 16961, Teil 1 und 2,
mit allseitiger Steckmuffe für den Anschluß an KG-Spitzende gemä DIN 19534,
einschließlich eines Dichtringes pro Muffe,
Profilrohr-Reihe 5 nach DIN 16 961 (SR24h >= 31,5 kN/m²),
Farbe außen: Rotbraun,
liefern und gemä der DIN EN 1610 (unter Verwendung aller möglichen Baustoffe für die Leitungszone gemä der DIN EN 1610) sowie der Verlegeanleitung des Herstellers verlegen,
als Zulage.

Abzweig: 'DN 150/150-45 Grad
DN 200/150-45 Grad
DN 250/150-45 Grad
DN 300/150-45 Grad
DN 400/150-45 Grad
DN 500/150-45 Grad'

Fabrikat: Ultra Rib 2 der Firma Anger Systemtechnik GmbH
oder gleichwertig

Gewähltes Fabrikat (Hersteller + Modell): '.............................................................................................' (wenn keine Eintragung erfolgt, gilt das vorgeschlagene Produkt als angeboten)
Menge: 0,000 Stck
Voraussichtliche Abrechnungsmenge: 0,000

**1.1.40 Zulage Bogen U2B**
Bogen U2B aus Polypropylen (PP-B TYP 2) gemä DIN 16961, Teil 1 und 2,
mit allseitiger Steckmuffe für den Anschluß an Ultra Rib 2 Spitzende,
einschließlich eines Dichtringes pro Muffe,
Profilrohr-Reihe 5 nach DIN 16 961 (SR24h >= 31,5 kN/m²),
Farbe außen: Rotbraun,
liefern und gemä der DIN EN 1610 (unter Verwendung aller möglichen Baustoffe für die Leitungszone gemä der DIN EN 1610) sowie der Verlegeanleitung des Herstellers verlegen,
als Zulage.

Durchmesser: 'DN 150 / 200 / 250 / 300 / 400 / 500 mm'

Abwinkelung: '7,5 / 15 / 30 / 45' Grad

Fabrikat: Ultra Rib 2 der Firma Anger Systemtechnik GmbH
oder gleichwertig

Gewähltes Fabrikat (Hersteller + Modell): '.............................................................................................' (wenn keine Eintragung erfolgt, gilt das vorgeschlagene Produkt als angeboten)
Menge: 0,000 Stck
Voraussichtliche Abrechnungsmenge: 0,000

**1.1.50 Zulage Überschiebmuffe U2U**
Überschiebmuffe U2U aus Polypropylen (PP-B TYP 2) gemä DIN 16961, Teil 1 und 2,
zur Verbindung von zwei Ultra Rib 2 Spitzenden,
einschließlich eines Dichtringes pro Muffe,
Profilrohr-Reihe 5 nach DIN 16 961 (SR24h >= 31,5 kN/m²),
Farbe außen: Rotbraun,
Hersteller: Anger Systemtechnik GmbH, Fabrikat: Ultra Rib 2 oder gleichwertiger Art,
liefern und gemä der DIN EN 1610 (unter Verwendung aller möglichen Baustoffe für die Leitungszone gemä der DIN EN 1610) sowie der Verlegeanleitung des Herstellers verlegen,
als Zulage.

Durchmesser: 'DN 150 / 200 / 250 / 300 / 400 / 500 mm'

Fabrikat: Ultra Rib 2 der Firma Anger Systemtechnik GmbH
oder gleichwertig

Gewähltes Fabrikat (Hersteller + Modell): '.............................................................................................' (wenn keine Eintragung erfolgt, gilt das vorgeschlagene Produkt als angeboten)
Menge: 0,000 Stck
Voraussichtliche Abrechnungsmenge: 0,000

**1.1.60 Zulage Doppelmuffe U2MM**
Doppelmuffe U2MM aus Polypropylen (PP-B TYP 2) gemä DIN 16961, Teil 1 und 2,
zur Verbindung von zwei Ultra Rib 2 Spitzenden,
mit allseitiger Steckmuffe,
einschließlich eines Dichtringes pro Muffe,
Profilrohr-Reihe 5 nach DIN 16 961 (SR24h >= 31,5 kN/m²),
Farbe außen: Rotbraun,
liefern und gemä der DIN EN 1610 (unter Verwendung aller möglichen Baustoffe für die Leitungszone gemä der DIN EN 1610) sowie der Verlegeanleitung des Herstellers verlegen,
als Zulage.

Durchmesser: 'DN 150 / 200 / 250 / 300 / 400 / 500 mm'

Fabrikat: Ultra Rib 2 der Firma Anger Systemtechnik GmbH
oder gleichwertig

Gewähltes Fabrikat (Hersteller + Modell): '.............................................................................................' (wenn keine Eintragung erfolgt, gilt das vorgeschlagene Produkt als angeboten)
Menge: 0,000 Stck
Voraussichtliche Abrechnungsmenge: 0,000

**1.1.70 Zulage Reduzierung U2R/U2**
Reduzierung U2R/U2 aus PP gemä DIN 16 961, Teil 1 und 2,
mit einseitiger Steckmuffe für den Anschluß an Ultra Rib 2 Spitzende,
einschließlich 1 Stück Dichtring,
Profilrohr-Reihe 5 nach DIN 16 961 (SR24h >= 31,5 kN/m²),
Farbe: Rotbraun,
liefern und gemä der DIN EN 1610 (unter Verwendung aller möglichen Baustoffe für die Leitungszone gemä der DIN EN 1610) sowie der Verlegeanleitung des Herstellers verlegen,
als Zulage.

Durchmesser: 'DN 200/150
DN 250/200
DN 300/250
DN 400/300
DN 500/400'

Fabrikat: Ultra Rib 2 der Firma Anger Systemtechnik GmbH
oder gleichwertig

Gewähltes Fabrikat (Hersteller + Modell): '.............................................................................................' (wenn keine Eintragung erfolgt, gilt das vorgeschlagene Produkt als angeboten)
Menge: 0,000 Stck
Voraussichtliche Abrechnungsmenge: 0,000

**1.1.80 Zulage Reduzierung U2R/KG**
Reduzierung U2R/KG aus Polypropylen (PP-B TYP 2) gemä DIN 16961, Teil 1 und 2,
mit einseitiger Steckmuffe für den Anschluß an KG-Rohrschaftende gemä DIN 19534,
einschließlich eines Dichtringes,
Profilrohr-Reihe 5 nach DIN 16 961 (SR24h >= 31,5 kN/m²),
Farbe außen: Rotbraun,
liefern und gemä der DIN EN 1610 (unter Verwendung aller möglichen Baustoffe für die Leitungszone gemä der DIN EN 1610) sowie der Verlegeanleitung des Herstellers verlegen,
als Zulage.

DN 200/150

Fabrikat: Ultra Rib 2 der Firma Anger Systemtechnik GmbH
oder gleichwertig

Gewähltes Fabrikat (Hersteller + Modell): '.............................................................................................' (wenn keine Eintragung erfolgt, gilt das vorgeschlagene Produkt als angeboten)
Menge: 0,000 Stck
Voraussichtliche Abrechnungsmenge: 0,000

**1.1.90 Zulage Schachtfutter bzw. Mauerdurchführung U2S**
Schachtfutter bzw. Mauerdurchführung U2S aus Polypropylen (PP-B TYP 2)
gemä DIN 16961, Teil 1 und 2,
mit einseitiger Steckmuffe für den Einbau in aufgehenden Wänden von Schächten und Gebäuden, einschließlich eines Dichtringes pro Muffe,
Profilrohr-Reihe 5 nach DIN 16 961 (SR24h >= 31,5 kN/m²),
Farbe außen: Rotbraun,
liefern und einbauen,
als Zulage.

Schachtfutter: 'DN 150, 96 mm lang
DN 200, 115 mm lang
DN 250, 130 mm lang
DN 300, 150 mm lang
DN 400, 187 mm lang
DN 500, 216 mm lang'

Fabrikat: Ultra Rib 2 der Firma Anger Systemtechnik GmbH
oder gleichwertig

Gewähltes Fabrikat (Hersteller + Modell): '.............................................................................................' (wenn keine Eintragung erfolgt, gilt das vorgeschlagene Produkt als angeboten)
Menge: 0,000 Stck
Voraussichtliche Abrechnungsmenge: 0,000

**1.1.100 Zulage Muffenstopfen U2-M aus Polypropylen**
Muffenstopfen U2-M aus Polypropylen (PP-B TYP 2) gemä DIN 16961, Teil 1 und 2,
zum Verschließen von Muffen des Ultra Rib-2-Rohres,
Profilrohr-Reihe 5 nach DIN 16 961 (SR24h >= 31,5 kN/m²),
Farbe außen: Rotbraun,
liefern und einbauen,
als Zulage.

Durchmesser: 'DN 150 / 200 / 250 / 300 / 400 / 500 mm'

Fabrikat: Ultra Rib 2 der Firma Anger Systemtechnik GmbH
oder gleichwertig

Gewähltes Fabrikat (Hersteller + Modell): '.............................................................................................' (wenn keine Eintragung erfolgt, gilt das vorgeschlagene Produkt als angeboten)
Menge: 0,000 Stck
Voraussichtliche Abrechnungsmenge: 0,000

**1.1.110 Zulage Muffenstopfen KGM aus PVC-U**
Muffenstopfen KGM aus PVC-U gemä DIN 16 961, Teil 1 und 2,
zum Verschließen von KG-Muffen,
Profilrohr-Reihe 5 nach DIN 16 961 (SR24h >= 31,5 kN/m²),
Farbe: Orangebraun,
liefern und einbauen,
als Zulage.

Durchmesser: 'DN 150 / 200 / 250 / 300 / 400 mm'

Fabrikat: Ultra Rib 2 der Firma Anger Systemtechnik GmbH
oder gleichwertig

Gewähltes Fabrikat (Hersteller + Modell): '.............................................................................................' (wenn keine Eintragung erfolgt, gilt das vorgeschlagene Produkt als angeboten)
Menge: 0,000 Stck
Voraussichtliche Abrechnungsmenge: 0,000

**1.1.120 Zulage Dichtring U2D**
Dichtring U2D aus SBR gemä DIN 4060,
für Verbindungen,
als Zulage.

Durchmesser: 'DN 150 / 200 / 250 / 300 / 400 / 500 mm'

Fabrikat: Ultra Rib 2 der Firma Anger Systemtechnik GmbH
oder gleichwertig

Gewähltes Fabrikat (Hersteller + Modell): '.............................................................................................' (wenn keine Eintragung erfolgt, gilt das vorgeschlagene Produkt als angeboten)
Menge: 0,000 Stck
Voraussichtliche Abrechnungsmenge: 0,000

**1.1.130 Zulage Anschlussstück UR/KG-E**
Anschlussstück UR/KG-E aus PVC-U gemä DIN 19534,
für den Anschluß an ein KG-Rohrschaftende,
einschließlich eines Ultra Rib 2-Dichtringes,
liefern und einbauen,
als Zulage.

Durchmesser: 'DN 150 / 200 / 250 / 300 / 400 mm'

Fabrikat: Ultra Rib 2 der Firma Anger Systemtechnik GmbH
oder gleichwertig

Gewähltes Fabrikat (Hersteller + Modell): '.............................................................................................' (wenn keine Eintragung erfolgt, gilt das vorgeschlagene Produkt als angeboten)
Menge: 0,000 Stck
Voraussichtliche Abrechnungsmenge: 0,000

**1.1.140 Zulage Anschlussstück UR/KG-M**
Anschlussstück UR/KG-M aus PVC-U gemä DIN 19534,
für den Anschluß an eine KG-Muffe,
einschließlich eines Dichtringes Ultra Rib 2-Dichtringes,
als Zulage.

Durchmesser: 'DN 150 / 200 / 250 / 300 / 400 mm'

Fabrikat: Ultra Rib 2 der Firma Anger Systemtechnik GmbH
oder gleichwertig

Gewähltes Fabrikat (Hersteller + Modell): '.............................................................................................' (wenn keine Eintragung erfolgt, gilt das vorgeschlagene Produkt als angeboten)
Menge: 0,000 Stck
Voraussichtliche Abrechnungsmenge: 0,000

**1.1.150 Zulage Übergangskupplung U2/STG Normallast**
Übergangskupplung U2/STG für den Übergang von Ultra Rib-2-Rohren auf ein Steinzeug-Rohrschaftende (Normallastreihe), einschließlich Ausgleichsring, als Zulage.

Durchmesser: 'DN 150 / 200 / 250 / 300 / 400 / 500 mm'

Fabrikat: Ultra Rib 2 der Firma Anger Systemtechnik GmbH
oder gleichwertig

Gewähltes Fabrikat (Hersteller + Modell): '.............................................................................................' (wenn keine Eintragung erfolgt, gilt das vorgeschlagene Produkt als angeboten)
Menge: 0,000 Stck
Voraussichtliche Abrechnungsmenge: 0,000

**1.1.160 Zulage Übergangskupplung U2/STG Hochlast**
Übergangskupplung U2/STG für den Übergang von Ultra Rib-2-Rohren auf ein Steinzeug-Rohrschaftende (Hochlastreihe), einschließlich Ausgleichsring, als Zulage.

Durchmesser: 'DN 200 / 250 / 300 / 400 / 500 mm'

Fabrikat: Ultra Rib 2 der Firma Anger Systemtechnik GmbH
oder gleichwertig

Gewähltes Fabrikat (Hersteller + Modell): '.............................................................................................' (wenn keine Eintragung erfolgt, gilt das vorgeschlagene Produkt als angeboten)
Menge: 0,000 Stck
Voraussichtliche Abrechnungsmenge: 0,000

**1.1.170 Zulage Übergangskupplung U2/Guss**
Übergangskupplung U2/Guss für den Übergang von Ultra Rib-2-Rohren auf ein Guss-Rohrschaftende, einschließlich Ausgleichsring,
als Zulage.

Durchmesser: 'DN 150 / 200 / 250 / 300 / 400 / 500 mm'

Fabrikat: Ultra Rib 2 der Firma Anger Systemtechnik GmbH
oder gleichwertig

Gewähltes Fabrikat (Hersteller + Modell): '.............................................................................................' (wenn keine Eintragung erfolgt, gilt das vorgeschlagene Produkt als angeboten)
Menge: 0,000 Stck
Voraussichtliche Abrechnungsmenge: 0,000

**1.1.180 Zulage Übergangskupplung U2/Beton**
Übergangskupplung U2/Beton für den Übergang von ultra rib-2-Rohren auf ein Betonrohr-Schaftende nach DIN 4032, einschließlich Ausgleichsring,
als Zulage.

Durchmesser: 'DN 300 / 400 / 500 mm'

Fabrikat: Ultra Rib 2 der Firma Anger Systemtechnik GmbH
oder gleichwertig

Gewähltes Fabrikat (Hersteller + Modell): '.............................................................................................' (wenn keine Eintragung erfolgt, gilt das vorgeschlagene Produkt als angeboten)
Menge: 0,000 Stck
Voraussichtliche Abrechnungsmenge: 0,000

#### Abschnitt 1.2 Ultra Rib 2 PP SN 16

**1.2.10 Abwasserkanalrohr U2EM aus Polypropylen (PP-B Typ 2),**
Abwasserkanalrohr U2EM aus Polypropylen (PP-B Typ 2),
als homogenes, rippenverstärktes Vollwandrohr mit heller, glatter Rohrinnenoberfläche gemä
DIN 16 961, Teil 1 und 2,
ungeschäumt und ungefüllt,
mit angeformter Muffe und einem Dichtring je Muffe, Verbindung bis 2,4 bar geprüft,
verschweißbar mit Schweißring und Doppelmuffe (optional),
Profilrohr-Reihe 5 nach DIN 16 961 (SR24h >= 31,5 kN/m²) und SN 16 nach DIN EN ISO 9969.
Farbe außen: Braun, Farbe innen: Weiß,
Mindestwanddicke im Wasserwandweg 3,0 mm,
mit gültiger Zulassung des DIBt in Berlin,
liefern und gemä der DIN EN 1610 unter Verwendung aller möglichen Baustoffe für die Leitungszone gemä der DIN EN 1610 (davon abweichend kann für die Seitenverfüllung und Überdeckung für Material mit abgestufter Körnung ein Grötkorn von 45 mm und für gebrochene Baustoffe ein Grötkorn von 20 mm eingesetzt werden) sowie der Verlegeanleitung des Herstellers verlegen.

Durchmesser: 'DN 150 / 200 / 250 / 300 / 400 / 500 mm'

Baulänge: '2 / 3 / 5' m

Fabrikat: Ultra Rib 2 PP SN 16 der Firma Anger Systemtechnik GmbH
oder gleichwertig

Gewähltes Fabrikat (Hersteller + Modell): '.............................................................................................' (wenn keine Eintragung erfolgt, gilt das vorgeschlagene Produkt als angeboten)
Menge: 0,000 m
Voraussichtliche Abrechnungsmenge: 0,000

**1.2.20 Zulage Abzweig U2EA/U2-45 Grad**
Abzweig U2EA/U2-45 Grad aus Polypropylen (PP-B Typ 2) gemä DIN 16961, Teil 1 und 2,
mit allseitiger Steckmuffe für den Anschluß an Ultra Rib 2-Spitzende,
einschließlich eines Dichtringes pro Muffe,
Profilrohr-Reihe 5 nach DIN 16 961 (SR24h >= 31,5 kN/m²),
Farbe außen: Braun,
liefern und gemä der DIN EN 1610 (unter Verwendung aller möglichen Baustoffe für die Leitungszone gemä der DIN EN 1610) sowie der Verlegeanleitung des Herstellers verlegen,
als Zulage.

Abzweig: 'DN 150/150-45 Grad

DN 200/150-45 Grad
DN 200/200-45 Grad

DN 250/150-45 Grad
DN 250/250-45 Grad

DN 300/150-45 Grad
DN 300/300-45 Grad

DN 400/150-45 Grad
DN 400/200-45 Grad

DN 500/150-45 Grad
DN 500/200-45 Grad'

Fabrikat: Ultra Rib 2 der Firma Anger Systemtechnik GmbH
oder gleichwertig

Gewähltes Fabrikat (Hersteller + Modell): '.............................................................................................' (wenn keine Eintragung erfolgt, gilt das vorgeschlagene Produkt als angeboten)
Menge: 0,000 Stck
Voraussichtliche Abrechnungsmenge: 0,000

**1.2.30 Zulage Abzweig U2EA/KG-45 Grad**
Abzweig U2EA/KG-45 Grad aus Polypropylen (PP-B Typ 2) gemä DIN 16961, Teil 1 und 2,
mit allseitiger Steckmuffe für den Anschluß an KG-Rohrschaftende gemä DIN 19534,
einschließlich eines Dichtringes pro Muffe,
Profilrohr-Reihe 5 nach DIN 16 961 (SR24h >= 31,5 kN/m²),
Farbe außen: Rotbraun,
liefern und gemä der DIN EN 1610 (unter Verwendung aller möglichen Baustoffe für die Leitungszone gemä der DIN EN 1610) sowie der Verlegeanleitung des Herstellers verlegen,
als Zulage.

Abzweig: 'DN 150/150-45 Grad
DN 200/150-45 Grad
DN 250/150-45 Grad
DN 300/150-45 Grad
DN 400/150-45 Grad
DN 500/150-45 Grad'

Fabrikat: Ultra Rib 2 der Firma Anger Systemtechnik GmbH
oder gleichwertig

Gewähltes Fabrikat (Hersteller + Modell): '.............................................................................................' (wenn keine Eintragung erfolgt, gilt das vorgeschlagene Produkt als angeboten)
Menge: 0,000 Stck
Voraussichtliche Abrechnungsmenge: 0,000

**1.2.40 Zulage Bogen U2B**
Bogen U2B aus Polypropylen (PP-B TYP 2) gemä DIN 16961, Teil 1 und 2,
mit allseitiger Steckmuffe für den Anschluß an Ultra Rib 2-Spitzende,
einschließlich eines Dichtringes pro Muffe,
Profilrohr-Reihe 5 nach DIN 16 961 (SR24h >= 31,5 kN/m²),
Farbe außen: Rotbraun,
liefern und gemä der DIN EN 1610 (unter Verwendung aller möglichen Baustoffe für die Leitungszone gemä der DIN EN 1610) sowie der Verlegeanleitung des Herstellers verlegen,
als Zulage.

Durchmesser: 'DN 150 / 200 / 250 / 300 / 400 / 500 mm'

Abwinkelung: '7,5 / 15 / 30 / 45' Grad

Fabrikat: Ultra Rib 2 der Firma Anger Systemtechnik GmbH
oder gleichwertig

Gewähltes Fabrikat (Hersteller + Modell): '.............................................................................................' (wenn keine Eintragung erfolgt, gilt das vorgeschlagene Produkt als angeboten)
Menge: 0,000 Stck
Voraussichtliche Abrechnungsmenge: 0,000

**1.2.50 Zulage Überschiebmuffe U2U**
Überschiebmuffe U2U aus Polypropylen (PP-B TYP 2) gemä DIN 16961, Teil 1 und 2,
zur Verbindung von zwei Ultra Rib 2-Spitzenden,
einschließlich eines Dichtringes pro Muffe,
Profilrohr-Reihe 5 nach DIN 16 961 (SR24h >= 31,5 kN/m²),
Farbe außen: Rotbraun,
liefern und gemä der DIN EN 1610 (unter Verwendung aller möglichen Baustoffe für die Leitungszone gemä der DIN EN 1610) sowie der Verlegeanleitung des Herstellers verlegen,
als Zulage.

Durchmesser: 'DN 150 / 200 / 250 / 300 / 400 / 500 mm'

Fabrikat: Ultra Rib 2 der Firma Anger Systemtechnik GmbH
oder gleichwertig

Gewähltes Fabrikat (Hersteller + Modell): '.............................................................................................' (wenn keine Eintragung erfolgt, gilt das vorgeschlagene Produkt als angeboten)
Menge: 0,000 Stck
Voraussichtliche Abrechnungsmenge: 0,000

**1.2.60 Zulage Doppelmuffe U2MM**
Doppelmuffe U2MM aus Polypropylen (PP-B TYP 2) gemä DIN 16961, Teil 1 und 2,
zur Verbindung von zwei Ultra Rib 2-Spitzenden,
mit allseitiger Steckmuffe,
einschließlich eines Dichtringes pro Muffe,
Profilrohr-Reihe 5 nach DIN 16 961 (SR24h >= 31,5 kN/m²),
Farbe außen: Rotbraun,
liefern und gemä der DIN EN 1610 (unter Verwendung aller möglichen Baustoffe für die Leitungszone gemä der DIN EN 1610) sowie der Verlegeanleitung des Herstellers verlegen,
als Zulage.

Durchmesser: 'DN 150 / 200 / 250 / 300 / 400 / 500 mm'

Fabrikat: Ultra Rib 2 der Firma Anger Systemtechnik GmbH
oder gleichwertig

Gewähltes Fabrikat (Hersteller + Modell): '.............................................................................................' (wenn keine Eintragung erfolgt, gilt das vorgeschlagene Produkt als angeboten)
Menge: 0,000 Stck
Voraussichtliche Abrechnungsmenge: 0,000

**1.2.70 Zulage Reduzierung U2R/U2**
Reduzierung U2R/U2 aus PP gemä DIN 16 961, Teil 1 und 2,
mit einseitiger Steckmuffe für den Anschluß an Ultra Rib 2-Spitzenden,
einschließlich 1 Stück Dichtring,
Profilrohr-Reihe 5 nach DIN 16 961 (SR24h >= 31,5 kN/m²),
Farbe: Rotbraun,
liefern und gemä der DIN EN 1610 (unter Verwendung aller möglichen Baustoffe für die Leitungszone gemä der DIN EN 1610) sowie der Verlegeanleitung des Herstellers verlegen,
als Zulage.

Durchmesser: 'DN 200/150
DN 250/200
DN 300/250
DN 400/300
DN 500/400'

Fabrikat: Ultra Rib 2 der Firma Anger Systemtechnik GmbH
oder gleichwertig

Gewähltes Fabrikat (Hersteller + Modell): '.............................................................................................' (wenn keine Eintragung erfolgt, gilt das vorgeschlagene Produkt als angeboten)
Menge: 0,000 Stck
Voraussichtliche Abrechnungsmenge: 0,000

**1.2.80 Zulage Reduzierung U2R/KG**
Reduzierung U2R/KG aus Polypropylen (PP-B TYP 2) gemä DIN 16961, Teil 1 und 2,
mit einseitiger Steckmuffe für den Anschluß an KG-Spitzende gemä DIN 19534,
einschließlich eines Dichtringes,
Profilrohr-Reihe 5 nach DIN 16 961 (SR24h >= 31,5 kN/m²),
Farbe außen: Rotbraun,
liefern und gemä der DIN EN 1610 (unter Verwendung aller möglichen Baustoffe für die Leitungszone gemä der DIN EN 1610) sowie der Verlegeanleitung des Herstellers verlegen,
als Zulage.

DN 200/150

Fabrikat: Ultra Rib 2 der Firma Anger Systemtechnik GmbH
oder gleichwertig

Gewähltes Fabrikat (Hersteller + Modell): '.............................................................................................' (wenn keine Eintragung erfolgt, gilt das vorgeschlagene Produkt als angeboten)
Menge: 0,000 Stck
Voraussichtliche Abrechnungsmenge: 0,000

**1.2.90 Zulage Schachtfutter bzw. Mauerdurchführung U2S**
Schachtfutter bzw. Mauerdurchführung U2S aus Polypropylen (PP-B TYP 2)
gemä DIN 16961, Teil 1 und 2,
mit einseitiger Steckmuffe für den Einbau in aufgehenden Wänden von Schächten und Gebäuden, einschließlich eines Dichtringes pro Muffe,
Profilrohr-Reihe 5 nach DIN 16 961 (SR24h >= 31,5 kN/m²),
Farbe außen: Rotbraun,
liefern und einbauen,
als Zulage.

Schachtfutter: 'DN 150, 96 mm lang
DN 200, 115 mm lang
DN 250, 130 mm lang
DN 300, 150 mm lang
DN 400, 187 mm lang
DN 500, 216 mm lang'

Fabrikat: Ultra Rib 2 der Firma Anger Systemtechnik GmbH
oder gleichwertig

Gewähltes Fabrikat (Hersteller + Modell): '.............................................................................................' (wenn keine Eintragung erfolgt, gilt das vorgeschlagene Produkt als angeboten)
Menge: 0,000 Stck
Voraussichtliche Abrechnungsmenge: 0,000

**1.2.100 Zulage Muffenstopfen U2-M aus Polypropylen**
Muffenstopfen U2-M aus Polypropylen (PP-B TYP 2) gemä DIN 16961, Teil 1 und 2,
zum Verschließen von Muffen des Ultra Rib-2-Rohres,
Profilrohr-Reihe 5 nach DIN 16 961 (SR24h >= 31,5 kN/m²),
Farbe außen: Rotbraun,
liefern und einbauen,
als Zulage.

Durchmesser: 'DN 150 / 200 / 250 / 300 / 400 / 500 mm'

Fabrikat: Ultra Rib 2 der Firma Anger Systemtechnik GmbH
oder gleichwertig

Gewähltes Fabrikat (Hersteller + Modell): '.............................................................................................' (wenn keine Eintragung erfolgt, gilt das vorgeschlagene Produkt als angeboten)
Menge: 0,000 Stck
Voraussichtliche Abrechnungsmenge: 0,000

**1.2.110 Zulage Muffenstopfen KGM aus PVC-U**
Muffenstopfen KGM aus PVC-U gemä DIN 16 961, Teil 1 und 2,
zum Verschließen von KG-Muffen,
Profilrohr-Reihe 5 nach DIN 16 961 (SR24h >= 31,5 kN/m²),
Farbe: Orangebraun,
liefern und einbauen,
als Zulage.

Durchmesser: 'DN 150 / 200 / 250 / 300 / 400 mm'

Fabrikat: Ultra Rib 2 der Firma Anger Systemtechnik GmbH
oder gleichwertig

Gewähltes Fabrikat (Hersteller + Modell): '.............................................................................................' (wenn keine Eintragung erfolgt, gilt das vorgeschlagene Produkt als angeboten)
Menge: 0,000 Stck
Voraussichtliche Abrechnungsmenge: 0,000

**1.2.120 Zulage Dichtring U2D**
Dichtring U2D aus SBR gemä DIN 4060,
für Verbindungen,
als Zulage.

Durchmesser: 'DN 150 / 200 / 250 / 300 / 400 / 500 mm'

Fabrikat: Ultra Rib 2 der Firma Anger Systemtechnik GmbH
oder gleichwertig

Gewähltes Fabrikat (Hersteller + Modell): '.............................................................................................' (wenn keine Eintragung erfolgt, gilt das vorgeschlagene Produkt als angeboten)
Menge: 0,000 Stck
Voraussichtliche Abrechnungsmenge: 0,000

**1.2.130 Zulage Anschlussstück UR/KG-E**
Anschlussstück UR/KG-E aus PVC-U gemä DIN 19534,
für den Anschluß an ein KG-Rohrschaftende,
einschließlich eines Ultra Rib 2-Dichtringes,
liefern und einbauen,
als Zulage.

Durchmesser: 'DN 150 / 200 / 250 / 300 / 400 mm'

Fabrikat: Ultra Rib 2 der Firma Anger Systemtechnik GmbH
oder gleichwertig

Gewähltes Fabrikat (Hersteller + Modell): '.............................................................................................' (wenn keine Eintragung erfolgt, gilt das vorgeschlagene Produkt als angeboten)
Menge: 0,000 Stck
Voraussichtliche Abrechnungsmenge: 0,000

**1.2.140 Zulage Anschlussstück UR/KG-M**
Anschlussstück UR/KG-M aus PVC-U gemä DIN 19534,
für den Anschluß an eine KG-Muffe,
einschließlich eines Dichtringes Ultra Rib 2-Dichtringes,
als Zulage.

Durchmesser: 'DN 150 / 200 / 250 / 300 / 400 mm'

Fabrikat: Ultra Rib 2 der Firma Anger Systemtechnik GmbH
oder gleichwertig

Gewähltes Fabrikat (Hersteller + Modell): '.............................................................................................' (wenn keine Eintragung erfolgt, gilt das vorgeschlagene Produkt als angeboten)
Menge: 0,000 Stck
Voraussichtliche Abrechnungsmenge: 0,000

**1.2.150 Zulage Übergangskupplung U2/STG Normallast**
Übergangskupplung U2/STG für den Übergang von Ultra Rib-2-Rohren auf ein Steinzeug-Rohrschaftende (Normallastreihe), einschließlich Ausgleichsring, als Zulage.

Durchmesser: 'DN 150 / 200 / 250 / 300 / 400 / 500 mm'

Fabrikat: Ultra Rib 2 der Firma Anger Systemtechnik GmbH
oder gleichwertig

Gewähltes Fabrikat (Hersteller + Modell): '.............................................................................................' (wenn keine Eintragung erfolgt, gilt das vorgeschlagene Produkt als angeboten)
Menge: 0,000 Stck
Voraussichtliche Abrechnungsmenge: 0,000

**1.2.160 Zulage Übergangskupplung U2/STG Hochlast**
Übergangskupplung U2/STG für den Übergang von Ultra Rib-2-Rohren auf ein Steinzeug-Rohrschaftende (Hochlastreihe), einschließlich Ausgleichsring, als Zulage.

Durchmesser: 'DN 200 / 250 / 300 / 400 / 500 mm'

Fabrikat: Ultra Rib 2 der Firma Anger Systemtechnik GmbH
oder gleichwertig

Gewähltes Fabrikat (Hersteller + Modell): '.............................................................................................' (wenn keine Eintragung erfolgt, gilt das vorgeschlagene Produkt als angeboten)
Menge: 0,000 Stck
Voraussichtliche Abrechnungsmenge: 0,000

**1.2.170 Zulage Übergangskupplung U2/Guss**
Übergangskupplung U2/Guss für den Übergang von Ultra Rib-2-Rohren auf ein Guss-Rohrschaftende, einschließlich Ausgleichsring,
als Zulage.

Durchmesser: 'DN 150 / 200 / 250 / 300 / 400 / 500 mm'

Fabrikat: Ultra Rib 2 der Firma Anger Systemtechnik GmbH
oder gleichwertig

Gewähltes Fabrikat (Hersteller + Modell): '.............................................................................................' (wenn keine Eintragung erfolgt, gilt das vorgeschlagene Produkt als angeboten)
Menge: 0,000 Stck
Voraussichtliche Abrechnungsmenge: 0,000

**1.2.180 Zulage Übergangskupplung U2/Beton**
Übergangskupplung U2/Beton für den Übergang von ultra rib-2-Rohren auf ein Betonrohr-Schaftende nach DIN 4032, einschließlich Ausgleichsring,
als Zulage.

Durchmesser: 'DN 300 / 400 / 500 mm'

Fabrikat: Ultra Rib 2 der Firma Anger Systemtechnik GmbH
oder gleichwertig

Gewähltes Fabrikat (Hersteller + Modell): '.............................................................................................' (wenn keine Eintragung erfolgt, gilt das vorgeschlagene Produkt als angeboten)
Menge: 0,000 Stck
Voraussichtliche Abrechnungsmenge: 0,000

#### Abschnitt 1.3 Ultra Rib 2 Rain PP SN 12

**1.3.10 Regenwasserkanalrohr U2EM aus Polypropylen (PP-B Typ 2),**
Regenwasserkanalrohr U2EM aus Polypropylen (PP-B Typ 2),
als blaues, homogenes, rippenverstärktes Vollwandrohr mit glatter Rohrinnenoberfläche gemä
DIN 16 961, Teil 1 und 2; DIN EN 13476, Teil 1 und 3,
ungeschäumt und ungefüllt,
mit angeformter Muffe und einem Dichtring je Muffe, Verbindung bis 2,4 bar geprüft,
verschweißbar mit Schweißring und Doppelmuffe (optional),
Profilrohr-Reihe 5 nach DIN 16 961 (SR24h >= 31,5 kN/m²) und SN 12 nach DIN EN ISO 9969.
Komplett durchgefärbtes Rohr, innen und außen: Blau
Mindestwanddicke im Wasserwandweg 3,0 mm,
mit gültiger Zulassung des DIBt in Berlin,
liefern und gemä der DIN EN 1610 unter Verwendung aller möglichen Baustoffe für die Leitungszone gemä der DIN EN 1610 (davon abweichend kann für die Seitenverfüllung und Überdeckung für Material mit abgestufter Körnung ein Grötkorn von 45 mm und für gebrochene Baustoffe ein Grötkorn von 20 mm eingesetzt werden) sowie der Verlegeanleitung des Herstellers verlegen.

Durchmesser: 'DN 150 / 200 / 250 / 300 / 400 / 500 mm'

Baulänge: '3 / 6' m

Fabrikat: Ultra Rib 2 Rain PP SN 12 der Firma Anger Systemtechnik GmbH
oder gleichwertig

Gewähltes Fabrikat (Hersteller + Modell): '.............................................................................................' (wenn keine Eintragung erfolgt, gilt das vorgeschlagene Produkt als angeboten)
Menge: 0,000 m
Voraussichtliche Abrechnungsmenge: 0,000

**1.3.20 Zulage Abzweig U2EA/U2-45 Grad**
Abzweig U2EA/U2-45° aus Polypropylen (PP-B Typ 2) gemä DIN 16961, Teil 1 und 2,
mit allseitiger Steckmuffe für den Anschluß an Ultra Rib 2-Spitzende,
einschließlich eines Dichtringes pro Muffe,
Profilrohr-Reihe 5 nach DIN 16 961 (SR24h >= 31,5 kN/m²),
Farbe außen: Braun,
liefern und gemä der DIN EN 1610 (unter Verwendung aller möglichen Baustoffe für die Leitungszone gemä der DIN EN 1610) sowie der Verlegeanleitung des Herstellers verlegen,
als Zulage.

Abzweig: 'DN 150/150-45 Grad

DN 200/150-45 Grad
DN 200/200-45 Grad

DN 250/150-45 Grad
DN 250/250-45 Grad

DN 300/150-45 Grad
DN 300/300-45 Grad

DN 400/150-45 Grad
DN 400/200-45 Grad

DN 500/150-45 Grad
DN 500/200-45 Grad'

Fabrikat: Ultra Rib 2 der Firma Anger Systemtechnik GmbH
oder gleichwertig

Gewähltes Fabrikat (Hersteller + Modell): '.............................................................................................' (wenn keine Eintragung erfolgt, gilt das vorgeschlagene Produkt als angeboten)
Menge: 0,000 Stck
Voraussichtliche Abrechnungsmenge: 0,000

**1.3.30 Zulage Abzweig U2EA/KG-45 Grad**
Abzweig U2EA/KG-45° aus Polypropylen (PP-B Typ 2) gemä DIN 16961, Teil 1 und 2,
mit allseitiger Steckmuffe für den Anschluß an KG-Rohrschaftende gemä DIN 19534,
einschließlich eines Dichtringes pro Muffe,
Profilrohr-Reihe 5 nach DIN 16 961 (SR24h >= 31,5 kN/m²),
Farbe außen: Rotbraun,
liefern und gemä der DIN EN 1610 (unter Verwendung aller möglichen Baustoffe für die Leitungszone gemä der DIN EN 1610) sowie der Verlegeanleitung des Herstellers verlegen,
als Zulage.

Abzweig: 'DN 150/150-45 Grad
DN 200/150-45 Grad
DN 250/150-45 Grad
DN 300/150-45 Grad
DN 400/150-45 Grad
DN 500/150-45 Grad'

Fabrikat: Ultra Rib 2 der Firma Anger Systemtechnik GmbH
oder gleichwertig

Gewähltes Fabrikat (Hersteller + Modell): '.............................................................................................' (wenn keine Eintragung erfolgt, gilt das vorgeschlagene Produkt als angeboten)
Menge: 0,000 Stck
Voraussichtliche Abrechnungsmenge: 0,000

**1.3.40 Zulage Bogen U2B**
Bogen U2B aus Polypropylen (PP-B TYP 2) gemä DIN 16961, Teil 1 und 2,
mit allseitiger Steckmuffe für den Anschluß an Ultra Rib 2-Spitzende,
einschließlich eines Dichtringes pro Muffe,
Profilrohr-Reihe 5 nach DIN 16 961 (SR24h >= 31,5 kN/m²),
Farbe außen: Rotbraun,
liefern und gemä der DIN EN 1610 (unter Verwendung aller möglichen Baustoffe für die Leitungszone gemä der DIN EN 1610) sowie der Verlegeanleitung des Herstellers verlegen,
als Zulage.

Durchmesser: 'DN 150 / 200 / 250 / 300 / 400 / 500 mm'

Abwinkelung: '7,5 / 15 / 30 / 45' Grad

Fabrikat: Ultra Rib 2 der Firma Anger Systemtechnik GmbH
oder gleichwertig

Gewähltes Fabrikat (Hersteller + Modell): '.............................................................................................' (wenn keine Eintragung erfolgt, gilt das vorgeschlagene Produkt als angeboten)
Menge: 0,000 Stck
Voraussichtliche Abrechnungsmenge: 0,000

**1.3.50 Zulage Überschiebmuffe U2U**
Überschiebmuffe U2U aus Polypropylen (PP-B TYP 2) gemä DIN 16961, Teil 1 und 2,
zur Verbindung von zwei Ultra Rib 2-Spitzenden,
einschließlich eines Dichtringes pro Muffe,
Profilrohr-Reihe 5 nach DIN 16 961 (SR24h >= 31,5 kN/m²),
Farbe außen: Rotbraun,
liefern und gemä der DIN EN 1610 (unter Verwendung aller möglichen Baustoffe für die Leitungszone gemä der DIN EN 1610) sowie der Verlegeanleitung des Herstellers verlegen,
als Zulage.

Durchmesser: 'DN 150 / 200 / 250 / 300 / 400 / 500 mm'

Fabrikat: Ultra Rib 2 der Firma Anger Systemtechnik GmbH
oder gleichwertig

Gewähltes Fabrikat (Hersteller + Modell): '.............................................................................................' (wenn keine Eintragung erfolgt, gilt das vorgeschlagene Produkt als angeboten)
Menge: 0,000 Stck
Voraussichtliche Abrechnungsmenge: 0,000

**1.3.60 Zulage Doppelmuffe U2MM**
Doppelmuffe U2MM aus Polypropylen (PP-B TYP 2) gemä DIN 16961, Teil 1 und 2,
zur Verbindung von zwei Ultra Rib 2-Spitzenden,
mit allseitiger Steckmuffe,
einschließlich eines Dichtringes pro Muffe,
Profilrohr-Reihe 5 nach DIN 16 961 (SR24h >= 31,5 kN/m²),
Farbe außen: Rotbraun,
liefern und gemä der DIN EN 1610 (unter Verwendung aller möglichen Baustoffe für die Leitungszone gemä der DIN EN 1610) sowie der Verlegeanleitung des Herstellers verlegen,
als Zulage.

Durchmesser: 'DN 150 / 200 / 250 / 300 / 400 / 500 mm'

Fabrikat: Ultra Rib 2 der Firma Anger Systemtechnik GmbH
oder gleichwertig

Gewähltes Fabrikat (Hersteller + Modell): '.............................................................................................' (wenn keine Eintragung erfolgt, gilt das vorgeschlagene Produkt als angeboten)
Menge: 0,000 Stck
Voraussichtliche Abrechnungsmenge: 0,000

**1.3.70 Zulage Reduzierung U2R/U2**
Reduzierung U2R/U2 aus PP gemä DIN 16 961, Teil 1 und 2,
mit einseitiger Steckmuffe für den Anschluß an Ultra Rib 2-Spitzenden,
einschließlich 1 Stück Dichtring,
Profilrohr-Reihe 5 nach DIN 16 961 (SR24h >= 31,5 kN/m²),
Farbe: Rotbraun,
liefern und gemä der DIN EN 1610 (unter Verwendung aller möglichen Baustoffe für die Leitungszone gemä der DIN EN 1610) sowie der Verlegeanleitung des Herstellers verlegen,
als Zulage.

Durchmesser: 'DN 200/150
DN 250/200
DN 300/250
DN 400/300
DN 500/400'

Fabrikat: Ultra Rib 2 der Firma Anger Systemtechnik GmbH
oder gleichwertig

Gewähltes Fabrikat (Hersteller + Modell): '.............................................................................................' (wenn keine Eintragung erfolgt, gilt das vorgeschlagene Produkt als angeboten)
Menge: 0,000 Stck
Voraussichtliche Abrechnungsmenge: 0,000

**1.3.80 Zulage Reduzierung U2R/KG**
Reduzierung U2R/KG aus Polypropylen (PP-B TYP 2) gemä DIN 16961, Teil 1 und 2,
mit einseitiger Steckmuffe für den Anschluß an KG-Spitzende gemä DIN 19534,
einschließlich eines Dichtringes,
Profilrohr-Reihe 5 nach DIN 16 961 (SR24h >= 31,5 kN/m²),
Farbe außen: Rotbraun,
liefern und gemä der DIN EN 1610 (unter Verwendung aller möglichen Baustoffe für die Leitungszone gemä der DIN EN 1610) sowie der Verlegeanleitung des Herstellers verlegen,
als Zulage.

DN 200/150

Fabrikat: Ultra Rib 2 der Firma Anger Systemtechnik GmbH
oder gleichwertig

Gewähltes Fabrikat (Hersteller + Modell): '.............................................................................................' (wenn keine Eintragung erfolgt, gilt das vorgeschlagene Produkt als angeboten)
Menge: 0,000 Stck
Voraussichtliche Abrechnungsmenge: 0,000

**1.3.90 Zulage Schachtfutter bzw. Mauerdurchführung U2S**
Schachtfutter bzw. Mauerdurchführung U2S aus Polypropylen (PP-B TYP 2)
gemä DIN 16961, Teil 1 und 2,
mit einseitiger Steckmuffe für den Einbau in aufgehenden Wänden von Schächten und Gebäuden, einschließlich eines Dichtringes pro Muffe,
Profilrohr-Reihe 5 nach DIN 16 961 (SR24h >= 31,5 kN/m²),
Farbe außen: Rotbraun,
liefern und einbauen,
als Zulage.

Schachtfutter: 'DN 150, 96 mm lang
DN 200, 115 mm lang
DN 250, 130 mm lang
DN 300, 150 mm lang
DN 400, 187 mm lang
DN 500, 216 mm lang'

Fabrikat: Ultra Rib 2 der Firma Anger Systemtechnik GmbH
oder gleichwertig

Gewähltes Fabrikat (Hersteller + Modell): '.............................................................................................' (wenn keine Eintragung erfolgt, gilt das vorgeschlagene Produkt als angeboten)
Menge: 0,000 Stck
Voraussichtliche Abrechnungsmenge: 0,000

**1.3.100 Zulage Muffenstopfen U2-M aus Polypropylen**
Muffenstopfen U2-M aus Polypropylen (PP-B TYP 2) gemä DIN 16961, Teil 1 und 2,
zum Verschließen von Muffen des Ultra Rib-2-Rohres,
Profilrohr-Reihe 5 nach DIN 16 961 (SR24h >= 31,5 kN/m²),
Farbe außen: Rotbraun,
liefern und einbauen,
als Zulage.

Durchmesser: 'DN 150 / 200 / 250 / 300 / 400 / 500 mm'

Fabrikat: Ultra Rib 2 der Firma Anger Systemtechnik GmbH
oder gleichwertig

Gewähltes Fabrikat (Hersteller + Modell): '.............................................................................................' (wenn keine Eintragung erfolgt, gilt das vorgeschlagene Produkt als angeboten)
Menge: 0,000 Stck
Voraussichtliche Abrechnungsmenge: 0,000

**1.3.110 Zulage Muffenstopfen KGM aus PVC-U**
Muffenstopfen KGM aus PVC-U gemä DIN 16 961, Teil 1 und 2,
zum Verschließen von KG-Muffen,
Profilrohr-Reihe 5 nach DIN 16 961 (SR24h >= 31,5 kN/m²),
Farbe: Orangebraun,
liefern und einbauen,
als Zulage.

Durchmesser: 'DN 150 / 200 / 250 / 300 / 400 mm'

Fabrikat: Ultra Rib 2 der Firma Anger Systemtechnik GmbH
oder gleichwertig

Gewähltes Fabrikat (Hersteller + Modell): '.............................................................................................' (wenn keine Eintragung erfolgt, gilt das vorgeschlagene Produkt als angeboten)
Menge: 0,000 Stck
Voraussichtliche Abrechnungsmenge: 0,000

**1.3.120 Zulage Dichtring U2D**
Dichtring U2D aus SBR gemä DIN 4060,
für Verbindungen,
als Zulage.

Durchmesser: 'DN 150 / 200 / 250 / 300 / 400 / 500 mm'

Fabrikat: Ultra Rib 2 der Firma Anger Systemtechnik GmbH
oder gleichwertig

Gewähltes Fabrikat (Hersteller + Modell): '.............................................................................................' (wenn keine Eintragung erfolgt, gilt das vorgeschlagene Produkt als angeboten)
Menge: 0,000 Stck
Voraussichtliche Abrechnungsmenge: 0,000

**1.3.130 Zulage Anschlussstück UR/KG-E**
Anschlussstück UR/KG-E aus PVC-U gemä DIN 19534,
für den Anschluß an ein KG-Rohrschaftende,
einschließlich eines Ultra Rib 2-Dichtringes,
liefern und einbauen,
als Zulage.

Durchmesser: 'DN 150 / 200 / 250 / 300 / 400 mm'

Fabrikat: Ultra Rib 2 der Firma Anger Systemtechnik GmbH
oder gleichwertig

Gewähltes Fabrikat (Hersteller + Modell): '.............................................................................................' (wenn keine Eintragung erfolgt, gilt das vorgeschlagene Produkt als angeboten)
Menge: 0,000 Stck
Voraussichtliche Abrechnungsmenge: 0,000

**1.3.140 Zulage Anschlussstück UR/KG-M**
Anschlussstück UR/KG-M aus PVC-U gemä DIN 19534,
für den Anschluß an eine KG-Muffe,
einschließlich eines Dichtringes Ultra Rib 2-Dichtringes,
als Zulage.

Durchmesser: 'DN 150 / 200 / 250 / 300 / 400 mm'

Fabrikat: Ultra Rib 2 der Firma Anger Systemtechnik GmbH
oder gleichwertig

Gewähltes Fabrikat (Hersteller + Modell): '.............................................................................................' (wenn keine Eintragung erfolgt, gilt das vorgeschlagene Produkt als angeboten)
Menge: 0,000 Stck
Voraussichtliche Abrechnungsmenge: 0,000

**1.3.150 Zulage Übergangskupplung U2/STG Normallast**
Übergangskupplung U2/STG für den Übergang von Ultra Rib-2-Rohren auf ein Steinzeug-Rohrschaftende (Normallastreihe), einschließlich Ausgleichsring, als Zulage.

Durchmesser: 'DN 150 / 200 / 250 / 300 / 400 / 500 mm'

Fabrikat: Ultra Rib 2 der Firma Anger Systemtechnik GmbH
oder gleichwertig

Gewähltes Fabrikat (Hersteller + Modell): '.............................................................................................' (wenn keine Eintragung erfolgt, gilt das vorgeschlagene Produkt als angeboten)
Menge: 0,000 Stck
Voraussichtliche Abrechnungsmenge: 0,000

**1.3.160 Zulage Übergangskupplung U2/STG Hochlast**
Übergangskupplung U2/STG für den Übergang von Ultra Rib-2-Rohren auf ein Steinzeug-Rohrschaftende (Hochlastreihe), einschließlich Ausgleichsring, als Zulage.

Durchmesser: 'DN 200 / 250 / 300 / 400 / 500 mm'

Fabrikat: Ultra Rib 2 der Firma Anger Systemtechnik GmbH
oder gleichwertig

Gewähltes Fabrikat (Hersteller + Modell): '.............................................................................................' (wenn keine Eintragung erfolgt, gilt das vorgeschlagene Produkt als angeboten)
Menge: 0,000 Stck
Voraussichtliche Abrechnungsmenge: 0,000

**1.3.170 Zulage Übergangskupplung U2/Guss**
Übergangskupplung U2/Guss für den Übergang von Ultra Rib-2-Rohren auf ein Guss-Rohrschaftende, einschließlich Ausgleichsring,
als Zulage.

Durchmesser: 'DN 150 / 200 / 250 / 300 / 400 / 500 mm'

Fabrikat: Ultra Rib 2 der Firma Anger Systemtechnik GmbH
oder gleichwertig

Gewähltes Fabrikat (Hersteller + Modell): '.............................................................................................' (wenn keine Eintragung erfolgt, gilt das vorgeschlagene Produkt als angeboten)
Menge: 0,000 Stck
Voraussichtliche Abrechnungsmenge: 0,000

**1.3.180 Zulage Übergangskupplung U2/Beton**
Übergangskupplung U2/Beton für den Übergang von ultra rib-2-Rohren auf ein Betonrohr-Schaftende nach DIN 4032, einschließlich Ausgleichsring,
als Zulage.

Durchmesser: 'DN 300 / 400 / 500 mm'

Fabrikat: Ultra Rib 2 der Firma Anger Systemtechnik GmbH
oder gleichwertig

Gewähltes Fabrikat (Hersteller + Modell): '.............................................................................................' (wenn keine Eintragung erfolgt, gilt das vorgeschlagene Produkt als angeboten)
Menge: 0,000 Stck
Voraussichtliche Abrechnungsmenge: 0,000

### Bereich 2 Schachtsysteme

#### Abschnitt 2.1 Fahrsiloschachtsystem 500

**2.1.10 Schacht zur Entwässerung von Siloflächen, rund, DN 500, aus Polypropylen.**
Schacht zur Entwässerung von Siloflächen, rund, DN 500, aus Polypropylen.

Schachtgrundkörper bestehend aus PP, Farbe: außen korallenrot, innen hellgrau.
Das Bauteil ist mit statisch notwendiger Verrippung versehen, DN 500, innen glatt und außen gerippt entspr. DIN 16961.

Teleskopabdeckung mit Teleskoprohr, Belastungsklasse D 400  (40 to) mit gusseisernem Schachtrahmen und -deckel, sowie Gummi-Manschette als Verbindung zum Schachtgrundkörper, mit Rost u. Schmutzfänger, Deckel verschraubt

Anschlussdimensionen der Ausläufe DN 150 Ultra Rib 2 zum verschweißen mittels Ultra Rib 2-Schweißring an einem Ultra Rib 2 Rohrsystem, Spitzende oder Muffe

Schachtboden mit 2 vertikale Einläufe im Boden DN 150, als Muffe ausgeführt, zur wahlweise Aufnahme eines Verschlussstopfens mit Dichtung und 2 übereinander angeordnete Ausläufe DN 150 deren Abstand den Einsatz von EPS-Verlegekissen in Huckepack-Ausführung sicher stellt.
Schachtboden mit verschweißter Bodenplatte für eine vollflächige Aufstandsfläche.

Fabrikat: Anger Systemtechnik GmbH
oder gleichwertig

Gewähltes Fabrikat (Hersteller + Modell): '.............................................................................................' (wenn keine Eintragung erfolgt, gilt das vorgeschlagene Produkt als angeboten)
Menge: 0,000 Stck
Voraussichtliche Abrechnungsmenge: 0,000

#### Abschnitt 2.2 MonoCor

**2.2.10 MonoCor 600 PP**
Kontrollschacht (Inspektionsöffnung), rund, DN 600, aus Kunststofffertigteilen gemä DIN EN 476 Für Einbautiefen von 0,97m bis 2,03m

Steigrohr und Schachboden monolithisch aus PP im Rotationsgussverfahren hergestellt und wasserdicht verschweißt

Steigrohr DN 600 außen gerippt Farbe: schwarz, mit zwei Sicken zur Dichtungsaufnahme, kürzbar

Schachtboden mit glatter vollflächiger Aufstandsfläche.
Ein- u. Auslauf:
Muffe: 'mit integrierter Ultra-Rib 2 Muffe (DIN 16961) oder wahlweise Anschluss auf  KG (DIN 19534)'

Durchmesser: 'DN 150 bis DN 200'

Schachttyp: 'Typ G: Gerade (180Grad) durchlaufendem Gerinne (Typ: G)

Typ RML: Mit gerade (180Grad) durchlaufendem Gerinne und zwei zusätzliche
Zuläufen unter 45Grad (Typ: RML). .'

Berme bis Rohrscheitel hochgezogen

Abdeckungen

Lastverteilerplatte aus GGG 50, zur Aufnahme von handelsüblichen BEGU-Abdeckungen für die Belastungsklassen A 15 (1,5 to) bis D 400 (40 to) Lastverteilerrahmen ist bis zu 18 % zur Schachtachse abwinkelbar, Incl. Teleskoprohr Da 560 (840 mm) lang, der Lastverteilerrahmen ist mit 3 Edelstahlschrauben am Teleskoprohr verschraubbar. Der Lastverteilerrahmen verfügt über Durchbrüche im Bereich der Auflage der BEGU-Abdeckung, um mit Hilfe von Ortbeton eine Kraftschlüssige Verbindung zum Straßenaufbau herzustellen.

Fabrikat: Anger Systemtechnik GmbH
oder gleichwertig

Gewähltes Fabrikat (Hersteller + Modell): '.............................................................................................' (wenn keine Eintragung erfolgt, gilt das vorgeschlagene Produkt als angeboten)
Menge: 0,000 Stck
Voraussichtliche Abrechnungsmenge: 0,000

**2.2.20 Zulage Telerohr lang**
Zulagepositionen
Telerohr Lang für Einbautiefen gröer 2,05 m
Menge: 0,000 Stck
Voraussichtliche Abrechnungsmenge: 0,000

**2.2.30 MonoCor 1000 PP**
Einsteigschacht, rund, DN 1000, aus Kunststofffertigteilen gemä DIN EN 476 (DIN 19549) bzw. 1986 Teil 1, aus PP.

Steigrohr und Konus als Monolithbauwerk mit wasserdicht verschweißtem Schachtboden.

Selbstnivellierend, mit Lastverteilerplatte aus Gusseisen mit einem Durchmesser > 116cm
zur Aufnahme einer Abdeckung D=785mm,
Variabel in der Einbautiefe ohne Sägearbeiten durch verschiebbares Teleskoprohr.

Schachtboden bestehend aus PP, im Rotationsguss-Verfahren hergestellt, mit glatter, vollflächiger Aufstandsfläche.

Ein- und Auslauf:
'mit integrierter Ultra-Rib 2 Muffe (DIN EN13476-1)
oder wahlweise Anschluss auf KG (DIN EN 13476-2).'

Gerinnetyp: 'Typ G; DN ______
Gerade (180°) durchlaufendem Gerinne, (DN 150 bis DN 600)

oder
Typ RML; DN______
Mit gerade (180°) durchlaufendem Gerinne und zwei zusätzlichen
Zuläufe unter 45°, (DN 150 bis DN 300)

oder
Typ RL; DN______
90° Gerinne, (DN 150 bis DN 300)'

Steigrohr und Schachtkonus monolithisch aus PP im Rotationsverfahren hergestellt DN 1000 (DIN 16961), Außen und Innen profiliert, inkl. GFK-Steigleiter.
GFK-Steigleiter mit Edelstahlkonsolen an der Schachtwandung wasserdicht  befestigt, so dass eine vertikales herausziehen ohne Werkzeug bei Bedarf jederzeit möglich ist.
Die Baulänge der Leiter entspricht der Schachttiefe.

Teleskopabdeckung: 'Teleskopabdeckung L 15:
Belastungsklasse A 15 (1,5 to) ohne Lastverteilerrahmen zur Aufnahme einer handelsüblichen Begu- Abdeckungen der Belastungskasse A 15

Teleskopabdeckung L 106:
Belastungsklasse B 125 (12,5 to) oder D 400 (40 to.) mit Lastverteilerrahmen aus GGG zur Aufnahme handelsüblicher Begu- Abdeckungen der Belastungsklassen B,C oder D'

(Abdeckungen und Betonausgleichsringe sind bauseits zu stellen)

Schachttiefe: '1 m bis 5 m'

Fabrikat: Firma  Anger Systemtechnik GmbH
oder gleichwertig

Gewähltes Fabrikat (Hersteller + Modell): '.............................................................................................' (wenn keine Eintragung erfolgt, gilt das vorgeschlagene Produkt als angeboten)
Menge: 0,000 Stck
Voraussichtliche Abrechnungsmenge: 0,000

#### Abschnitt 2.3 MonoRoad

**2.3.10 Strassenablauf, rund, DN 400, aus PE**
Strassenablauf, rund, DN 400, aus PE
Für Aufsätze 300 x 500mm und 500 x 500mm Klasse C250 oder D400 nach
DIN EN 124 / DIN 1229 geeignet für Eimer DIN 4052-4 Form A, B, C, und D

Strassenablauf, schwarz,  monolithisch aus PE im Rotationsgussverfahren hergestellt mit umlaufenden Rippen und Sicke zur Aufnahme einer Dichtung.
Zu kombinieren mit einem PE-Aufsatzrahmen 315 x 540mm oder 515 x 540mm mit Teleskoprohr
zur Lastabtragung und zur Höhenanpassung.
Mit ein oder zwei Ablaufstutzen DN/OD 160mm, 5Grad geneigt, Anschluss für
PVC-KG Rohre nach EN 1401, PP-Rohre nach DIN EN 1852.
Bauseits mit einer Säge kürzbar durch vorgefertigte Schnittkanten und mehrfach Sicken am Strassenablauf (Ausführungsabhängig).
Die Bettung des  PE-Aufsatzrahmens erfolgt in Beton C12/15 gemä DIN EN 206-1 von
min. 15cm Dicke.

Strassenablauftyp: 'Strassenablauf MonoRoad 400, Trockenschlamm, h=28cm (ET mit Aufsatz ~46cm +5cm)
Art.-Nr.: 66500, mit einem Ablauf DN/OD 160, für Eimer DIN 4052-4 Form B.

Strassenablauf MonoRoad 400, Trockenschlamm, h=57cm (ET mit Aufsatz ~75cm +5cm)
Art.-Nr.: 66501, mit einem Ablauf DN/OD 160, für Eimer DIN 4052-4 Form B, C oder D.

Strassenablauf MonoRoad 400, Trockenschlamm oder Nassschlamm, wahlweise vor Ort herstellbar durch öffnen des Ablaufes, h=58cm (ET mit Aufsatz ~76cm +5cm)
Art.-Nr.: 66503, mit zwei Abläufe DN/OD 160, für Eimer DIN 4052-4 Form B, C oder D.

Strassenablauf MonoRoad 400, Trockenschlamm oder Nassschlamm, wahlweise vor Ort
herstellbar durch öffnen des Ablaufes, h=87cm (ET mit Aufsatz ~105cm +5cm)
Art.-Nr.: 66504, mit zwei Abläufe DN/OD 160, für Eimer DIN 4052-4 Form A, B, C oder D.'

Aufsatz: 'PE-Aufsatzrahmen 315 x 540mm mit Teleskoprohr, Art.-Nr.: 66520, Teleskopbereich 5cm
Für Aufsatz 300 x 500mm Klasse C250 oder D400 mit oder ohne Eimer.

PE-Aufsatzrahmen 315 x 540mm mit Teleskoprohr, Art.-Nr.: 66522, Teleskopbereich 15cm
Für Aufsatz 300 x 500mm Klasse C250 oder D400 mit oder ohne Eimer.

PE-Aufsatzrahmen 515 x 540mm mit Teleskoprohr, Art.-Nr.: 66521, Teleskopbereich 5cm
Für Aufsatz 500 x 500mm Klasse C250 oder D400 mit oder ohne Eimer.'

Dichtung DN 400, Art.-Nr.: 06342

Fabrikat: Anger Systemtechnik GmbH
oder gleichwertig

Gewähltes Fabrikat (Hersteller + Modell): '.............................................................................................' (wenn keine Eintragung erfolgt, gilt das vorgeschlagene Produkt als angeboten)
Menge: 0,000 Stck
Voraussichtliche Abrechnungsmenge: 0,000

#### Abschnitt 2.4 Schachtsystem150/200

**2.4.10 Schachtsystem 150/200**
Kontrollschacht (Peilrohr), rund; bestehend aus Schachtboden,
 Steigrohr mit Öffnung DN 150 oder DN 200 und Abdeckung.

Schachtboden bestehend aus PP; Farbe: korallenrot,
  Mit gerade (180Grad) durchlaufendem Gerinne. Chemische
  Beständigkeit gemä DIN 8078.

Anschlusstyp: 'KG oder Ultra Rib 2'

Anschlussdimension: 'DN 100 / DN 150 / DN 200'

Steigrohr aus PVC, glattwandig; Farbe: orange
Dimension: 'DN 150 / DN 200'

Baulänge: '500 mm / 1000 mm / 1500 mm / 2000 mm'

Abdeckung '- Abdeckung ohne Teleskop

  Abdeckkappe KGKG 150 aus Guss, Kl. A (1,5 t), DN 150
  für Steigrohr DN 150
  Abdeckkappe KGKG 200 aus Guss, Kl. A (1,5 t), DN 200
  für Steigrohr DN 200

- Abdeckung mit Teleskop

  Teleskopabdeckung L 63 D, Deckel und Rahmen aus Guss,
  Klasse D (40 t) für SLW 60
  Mit Teleskoprohr DN 150 (nur für Steigrohr DN 200).'
Menge: 0,000 Stck
Voraussichtliche Abrechnungsmenge: 0,000

#### Abschnitt 2.5 Schachtsystem 400

**2.5.10 Anger Systemschacht 400 Schachtboden, Typ G**
Anger Systemschacht 400  Schachtboden, Typ G
aus PP, rund, aus Kunststofffertigteilen gemä DIN EN 476 mit Zulassung des DIBt und statischen Nachweis zu Verkehrs-, Boden- und Grundwasserlast sowie Auftriebsnachweis. Schacht mit gerade (180Grad) durchlaufendem Gerinne mit Anschlussmuffe und einem Dichtring pro Muffe. Berme bis Rohrscheitel hochgezogen.
Farbe: korallenrot / schwarz.
Das Bauteil ist mit statisch notwendiger Verrippung versehen und Kabelschutzradien von min. 5 mm am Übergang von der Anschlussmuffe zum senkrechten Steigrohr.

Typ Anschlussmuffe: 'KG oder Ultra Rib2'

Durchmesser Anschlussmuffe: 'DN 150 / 200 / 250 / 300'
Menge: 0,000 Stck
Voraussichtliche Abrechnungsmenge: 0,000

**2.5.20 Anger Systemschacht 400 Schachtboden, Typ RML**
Anger Systemschacht 400  Schachtboden, Typ RML
aus PP, rund, aus Kunststofffertigteilen gemä DIN EN 476 mit Zulassung des DIBt und statischen Nachweis zu Verkehrs-, Boden- und Grundwasserlast sowie Auftriebsnachweis. Schacht mit gerade (180Grad) durchlaufendem Gerinne und zwei zusätzlichen Zuläufe unter 45Grad, jeweils mit Anschlussmuffe und einem Dichtring je Muffe. Berme bis Rohrscheitel hochgezogen.
Farbe: korallenrot / schwarz.
Das Bauteil ist mit statisch notwendiger Verrippung versehen und Kabelschutzradien von min. 5 mm am Übergang von der Anschlussmuffe zum senkrechten Steigrohr.

Typ Anschlussmuffe: 'KG oder Ultra Rib2'

Durchmesser Anschlussmuffe: 'DN 150 / 200 / 250 / 300'
Menge: 0,000 Stck
Voraussichtliche Abrechnungsmenge: 0,000

**2.5.30 Anger Schachtsystem 400 Steigrohr**
Anger Schachtsystem 400  Steigrohr
Steigrohr DN 400, schwarz, glattwandig, mit umlaufender Nut zur Aufnahme einer Manschettendichtung aus Kunststoff mit Einrastelementen (Dichtmanschette Easy) sowie Fasen an den Rohrenden.

Länge Steigrohr: '0,40 / 0,80 / 1,20 / 1,60 / 2,00 / 2,40 / 2,80 / 3,20' m
Menge: 0,000 Stck
Voraussichtliche Abrechnungsmenge: 0,000

**2.5.40 Anger Schachtsystem 400 Schachtabdeckung KGK 400 Klasse A**
Anger Schachtsystem 400  Schachtabdeckung KGK 400  Klasse A
Abdeckkappe aus PP, Belastungsklasse A 15 ( 1,5 to ) mit Kindersicherung, zur Auflage direkt auf das Steigrohr DN 400.
Menge: 0,000 Stck
Voraussichtliche Abrechnungsmenge: 0,000

**2.5.50 Anger Schachtsystem 400 Teleskopabdeckung L300 Klasse B**
Anger Schachtsystem 400  Teleskopabdeckung L300  Klasse B
Teleskopabdeckung Belastungsklasse B 125  ( 12,5 to ) mit gusseisernem Schachtrahmen und -deckel, sowie Manschettendichtung (PP) mit Einrastelementen als fest fixierbare Verbindung zum Steigrohr (Dichtmanschette Easy). Deckel verschraubt,

Deckeltyp: 'mit Lüftung / ohne Lüftung / Deckel mit Einlaufrost'
Menge: 0,000 Stck
Voraussichtliche Abrechnungsmenge: 0,000

**2.5.60 Anger Schachtsystem 400 Teleskopabdeckung L65 Klasse D**
Anger Schachtsystem 400  Teleskopabdeckung L65 Klasse D
Teleskopabdeckung Belastungsklasse D 400  ( 40 to ) mit gusseisernem Schachtrahmen und -deckel, sowie Manschettendichtung (PP) mit Einrastelementen als fest fixierbare Verbindung zum Steigrohr (Dichtmanschette Easy). Deckel verschraubt,

Deckeltyp: 'mit Lüftung / ohne Lüftung / tagwasserdicht / tagwasserdicht und rückstausicher'
Menge: 0,000 Stck
Voraussichtliche Abrechnungsmenge: 0,000

**2.5.70 Anger Schachtsystem 400 Teleskopabdeckung L61 mit Rost Klasse D**
Anger Schachtsystem 400  Teleskopabdeckung L61 mit Rost  Klasse D
Teleskopabdeckung Belastungsklasse D 400  ( 40 to ) mit gusseisernem Schachtrahmen und -deckel, sowie Manschettendichtung (PP) mit Einrastelementen als fest fixierbare Verbindung zum Steigrohr (Dichtmanschette Easy). Deckel mit Einlaufrost (Einlauffläche 570cm²).
Menge: 0,000 Stck
Voraussichtliche Abrechnungsmenge: 0,000

**2.5.80 Anger Schachtsystem 400 - Schmutzfänger**
Anger Schachtsystem 400 - Schmutzfänger
Schmutzfänger aus PE-HD für Abdeckungen L 300 (Klasse B) und L 65 (Klasse D).
Menge: 0,000 Stck
Voraussichtliche Abrechnungsmenge: 0,000

**2.5.90 Anger Schachtsystem 400 Abzweigstutzen KG/AB**
Anger Schachtsystem 400  Abzweigstutzen KG/AB
Abzweigstutzen für nachträglichen Anschluss am Steigrohr DN 400. Anschluss DN 150 KG.
Menge: 0,000 Stck
Voraussichtliche Abrechnungsmenge: 0,000

#### Abschnitt 2.6 Schachtsystem 500

**2.6.10 Anger Systemschacht 500 Schachtboden, Typ G**
Anger Systemschacht 500  Schachtboden, Typ G
aus PP, rund, aus Kunststofffertigteilen gemä DIN EN 476 mit Zulassung des DIBt und statischen Nachweis zu Verkehrs-, Boden- und Grundwasserlast sowie Auftriebsnachweis. Schacht mit gerade (180Grad) durchlaufendem Gerinne mit Anschlussmuffe und einem Dichtring pro Muffe. Berme bis Rohrscheitel hochgezogen.
Farbe: korallenrot. Das Bauteil ist mit statisch notwendiger Verrippung versehen.

Typ Anschlussmuffe: 'KG oder Ultra Rib2'

Durchmesser Anschlussmuffe: 'DN 150 / 200 / 250 / 300'
Menge: 0,000 Stck
Voraussichtliche Abrechnungsmenge: 0,000

**2.6.20 Anger Systemschacht 500 Schachtboden, Typ RML**
Anger Systemschacht 500  Schachtboden, Typ RML
aus PP, rund, aus Kunststofffertigteilen gemä DIN EN 476 mit Zulassung des DIBt und statischen Nachweis zu Verkehrs-, Boden- und Grundwasserlast sowie Auftriebsnachweis. Schacht mit gerade (180Grad) durchlaufendem Gerinne und zwei zusätzlichen Zuläufe unter 45Grad, jeweils mit Anschlussmuffe und einem Dichtring je Muffe. Berme bis Rohrscheitel hochgezogen.
Farbe: korallenrot. Das Bauteil ist mit statisch notwendiger Verrippung versehen.

Typ Anschlussmuffe: 'KG oder Ultra Rib2'

Durchmesser Anschlussmuffe: 'DN 150 / 200 / 250 / 300'
Menge: 0,000 Stck
Voraussichtliche Abrechnungsmenge: 0,000

**2.6.30 Anger Schachtsystem 500 Steigrohr**
Anger Schachtsystem 500  Steigrohr
Steigrohr DN 500, als rippenverstärktes Vollwandrohr mit heller, glatter Innenoberfläche und profilierter rotbrauner Außenoberfläche gemä DIN 16 961, Teil 1 und 2, ungeschäumt und ungefüllt, inkl. Dichtring zur Verbindung mit dem Schachtboden. Ringsteifigkeit SN 10 nach DIN EN ISO 9969.

Länge Steigrohr: '0,40 / 0,80 / 1,20 / 1,60 / 2,00 / 2,40 / 2,80 / 3,20' m
Menge: 0,000 Stck
Voraussichtliche Abrechnungsmenge: 0,000

**2.6.40 Anger Schachtsystem 500 Schachtabdeckung KGKG 500 Klasse A**
Anger Schachtsystem 500  Schachtabdeckung KGKG 500  Klasse A
Abdeckkappe aus Guss, Belastungsklasse A 15 ( 1,5 to ) mit Kindersicherung, zur Auflage direkt auf das Steigrohr DN 500.
Menge: 0,000 Stck
Voraussichtliche Abrechnungsmenge: 0,000

**2.6.50 Anger Schachtsystem 500 Teleskopabdeckung L 400 Klasse B**
Anger Schachtsystem 500  Teleskopabdeckung L 400 Klasse B
Teleskopabdeckung Belastungsklasse B 125  ( 12,5 to ) mit gusseisernem Schachtrahmen und -deckel, sowie Dichtmanschette als Verbindungselement zum Steigrohr. Deckel verschraubt.

Deckeltyp: 'mit Lüftung ohne Klemmverschluss /
mit Lüftung und Klemmverschluss /
ohne Lüftung ohne Klemmverschluss /
ohne Lüftung mit Klemmverschluss'
Menge: 0,000 Stck
Voraussichtliche Abrechnungsmenge: 0,000

**2.6.60 Anger Schachtsystem 500 Teleskopabdeckung L 75 Klasse D**
Anger Schachtsystem 500  Teleskopabdeckung L 75  Klasse D
Teleskopabdeckung Belastungsklasse D 400  ( 40 to ) mit gusseisernem Schachtrahmen und -deckel, sowie Dichtmanschette als Verbindungselement zum Steigrohr. Deckel verschraubt.

Deckeltyp: 'mit Lüftung ohne Klemmverschluss /
mit Lüftung und Klemmverschluss /
ohne Lüftung ohne Klemmverschluss /
ohne Lüftung mit Klemmverschluss /
tagwasserdicht /
tagwasserdicht und rückstausicher'
Menge: 0,000 Stck
Voraussichtliche Abrechnungsmenge: 0,000

**2.6.70 Anger Schachtsystem 500 Teleskopabdeckung L61 mit Rost Klasse D**
Anger Schachtsystem 500  Teleskopabdeckung L61 mit Rost  Klasse D
Teleskopabdeckung Belastungsklasse D 400  ( 40 to ) mit gusseisernem Schachtrahmen und -deckel, sowie Dichtmanschette als Verbindungselement zum Steigrohr. Deckel mit Einlaufrost.
Menge: 0,000 Stck
Voraussichtliche Abrechnungsmenge: 0,000

**2.6.80 Anger Schachtsystem 500 - Schmutzfänger**
Anger Schachtsystem 400 - Schmutzfänger
Schmutzfänger aus PE-HD für Abdeckungen L 400 (Klasse B) und L 75 (Klasse D).
Menge: 0,000 Stck
Voraussichtliche Abrechnungsmenge: 0,000

**2.6.90 Anger Schachtsystem 500 Abzweigstutzen mit Kugelgelenk**
Abzweigstutzen für nachträglichen Anschluss am Steigrohr DN 500. Anschluss KG in DN 150 oder DN 200 in alle Richtungen um 7,5Gradabwinkelbar.
Menge: 0,000 Stck
Voraussichtliche Abrechnungsmenge: 0,000

#### Abschnitt 2.7 Schachtsystem 600 Vario

**2.7.10 Kontrollschacht DN 600**
Kontrollschacht (Inspektionsöffnung), rund, DN 600, aus Kunststofffertigteilen gemä DIN EN 476 mit statischen Nachweis zu Verkehrs-, Boden- und Grundwasserlast sowie Auftriebsnachweis. Schacht ohne Steigeeinrichtung

Schachtboden bestehend aus PP, Farbe: korallenrot, das Bauteil ist mit statisch notwendigen Verrippungen ausgestattet.

Schachttyp: 'Typ G: Gerade (180Grad) durchlaufendem Gerinne
Typ RML: Mit gerade (180Grad) durchlaufendem Gerinne und zwei zusätzlichen Zuläufen unter 45Grad (Typ: RML).'

 Berme bis Rohrscheitel hochgezogen.

Anschlusstyp: 'KG oder Ultra Rib'

Anschlussdimension: 'DN 150 - 300'

Steigrohr DN 600: Innen glatt, außen gerippt Farbe: außen schwarz; innen inspektionsfreundlich, hell-grau. Baulänge entsprechend der Schachttiefe bzw. Planungsunterlagen. Steigrohr mit unterbrochener Nut zur Aufnahme der Manschetten- dichtung mit Einrastelementen

Abdeckungen

Lastverteilerplatte aus GGG 50, zur Aufnahme von handelsüblichen BeGu- Abdeckungen für die Belastungsklassen A 15 (1,5 to) bis D 400 (40 to). Lastverteilerrahmen ist bis zu 18 % zur Schachtachse abwinkelbar. Incl. Teleskoprohr Da 560 (800 mm) lang. Der Lastverteilerrahmen ist mit 3 Edelstahlschrauben am Teleskoprohr verschraubbar. Der Lastverteilerrahmen verfügt über Durchbrüche im Bereich der Auflage der Begu- Abdeckung, um mit Hilfe von Ortbeton eine
Kraftschlüssige Verbindung zum Straßenaufbau herzustellen.

Fabrikat: Anger Systemtechnik GmbH
oder gleichwertig

Gewähltes Fabrikat (Hersteller + Modell): '.............................................................................................' (wenn keine Eintragung erfolgt, gilt das vorgeschlagene Produkt als angeboten)
Menge: 0,000 Stck
Voraussichtliche Abrechnungsmenge: 0,000

**2.7.20 Zulage Aufsatzsteigrohr**
Zulageposition:

Aufsatzsteigrohr DN 600 für Einbautiefen gröer 2,60 m
Menge: 0,000 Stck
Voraussichtliche Abrechnungsmenge: 0,000

#### Abschnitt 2.8 Schachtsystem ASS 1000 PE

**2.8.10 Einstiegschacht 1000 PE**
Einsteigschacht, rund, DN 1000, aus Kunststofffertigteilen gemä DIN EN 476 (DIN 19549) bzw. 1986 Teil 1, aus PE.

Selbstnivellierend, mit Lastverteilerplatte aus Gusseisen mit einem Durchmesser > 116cm
zur Aufnahme einer Abdeckung D=785mm,
Variabel in der Einbautiefe ohne Sägearbeiten durch verschiebbares Teleskoprohr.

Konus, Steigrohr und Schachtboden wasserdicht, monolithisch verschweißt.

Schachtboden bestehend aus PE-HD

Ein- und Auslauf
Durchmesser: 'DN 150 bis DN 500'

Rohranschluss: 'Ultra-Rib  (DIN 16961) /
PE-HD (DIN 8074) /
KG (DIN 19534)'

Gefälle und Abwinklung gemä Ausführungsplanung.
Seitlicher Zulauf als Zulage.

Steigrohr DN 1000 (DIN 16961) mit gerippter Außenwand und glatter Innenfläche (Werkstoff PE-HD)  inkl. Steigleiter GFK mit Edelstahlkonsolen an der Schachtwandung, wasserdicht und verschiebbar verschraubt. Baulänge entsprechend der Schachttiefe.

Schachtkonus 1000/700 (Werkstoff PE-HD) im Rotationsverfahren hergestellt

Teleskopabdeckung: 'Teleskopabdeckung L 15:
Belastungsklasse A 15 (1,5 to) ohne Lastverteilerrahmen zur Aufnahme einer handelsüblichen Begu- Abdeckungen der Belastungskasse A 15

Teleskopabdeckung L 106:
Belastungsklasse B 125 (12,5 to) oder D 400 (40 to.) mit Lastverteilerrahmen aus GGG zur Aufnahme handelsüblicher Begu- Abdeckungen der Belastungsklassen B,C oder D'

(Abdeckungen und Betonausgleichsringe sind bauseits zu stellen)

Schachttiefe: '1 m bis 5 m'

Fabrikat: Firma  Anger Systemtechnik GmbH
oder gleichwertig

Gewähltes Fabrikat (Hersteller + Modell): '.............................................................................................' (wenn keine Eintragung erfolgt, gilt das vorgeschlagene Produkt als angeboten)
Menge: 0,000 Stck
Voraussichtliche Abrechnungsmenge: 0,000

**2.8.20 Zulage zusätzlicher Seitenzulauf**
Zulage zur Vorposition seitlicher Zulauf.

Durchmesser: 'DN 150 bis DN 300'

Rohranschluss: 'Ultra-Rib  (DIN 16961) /
PE-HD (DIN 8074) /
KG (DIN 19534)'

Gefälle und Abwinklung gemä  Ausführungsplanung.
Menge: 0,000 Stck
Voraussichtliche Abrechnungsmenge: 0,000

**2.8.30 Zulage höhenversetzter Seitenzulauf**
Höhenversetzten Seitenanschluss an Einsteigeschacht DN 1000 als Zulage zur Vorposition mittels Abzweigstutzen für den nachträglichen Einbau (Werkstoff PE) liefern und fachgerecht herstellen. Das Anschließen der Verbindungsleitung sowie zusätzliche Tiefbauarbeiten sind in diese Position mit einzurechnen. Höhe und Lage der Zuleitung sind aus den Planungsunterlagen zu entnehmen.

Seitenanschluss: 'DN 150-200 KG'
Menge: 0,000 Stck
Voraussichtliche Abrechnungsmenge: 0,000

**2.8.40 Zulage außenliegender Absturz**
Einsteigeschacht DN 1000 mit außenliegendem Absturz
gem. ATV-A 241 als Zulage zur Vorposition liefern und fachgerecht herstellen. Anschluß an das Steigrohr des Schachtes  Mittels Abzweigstutzen für den nachträglichen Einbau (Werkstoff PE). Zusätzliche Tiefbauarbeiten sind in diese Position mit einzurechnen. Der Höhenversprung und die Rohrdimension des Absturzes sind den Planungsunterlagen zu entnehmen.

Absturz: 'DN 150-200 KG'
Menge: 0,000 Stck
Voraussichtliche Abrechnungsmenge: 0,000

**2.8.50 Zulage Druckentlastungsschacht**
Einsteigeschacht DN 1000 als Druckentlastungsschacht als Zulage zur Schachtposition.
Schachtboden bestehend aus PE-HD.

Zulauf als PE HD Druckleitung
Durchmesser: 'DN .............'

Auslauf als Freispiegelleitung, höhenversetzt zum Einlauf.
Durchmesser: 'DN 150 bis DN 500'

Rohranschluss: 'Ultra-Rib  (DIN 16961) /
PE-HD (DIN 8074) /
KG (DIN 19534)'

Ausführung als offenes Gerinne, DN = Auslauf-DN.
Menge: 0,000 Stck
Voraussichtliche Abrechnungsmenge: 0,000

#### Abschnitt 2.9 Doppelrohrschacht 1000 PE

**2.9.10 Einstiegschacht 1000 PE**
Einsteigschacht, rund, lichte Weite 1000 mm, aus Kunststofffertigteilen gemä EN 476 (DIN 19549) bzw. 1986 Teil 1 und statischem Nachweis zu Verkehrs-, Boden,- Grundwasserlasten sowie Auftriebsnachweis.

Schachtboden, Steigrohr und Konus als Monolitbauwerk wasserdicht verschweißt.

Schachtboden bestehend aus PE-HD
Ein- und Auslauf
Durchmesser: 'DN 150 bis DN 500'

Rohranschluss: 'Ultra-Rib  (DIN 16961) /
PE-HD (DIN 8074) /
KG (DIN 19534)'

Gefälle und Abwinklung gemä Ausführungsplanung.
Seitlicher Zulauf als Zulage.

Steigrohr DN 1000 (DIN 16961) mit gerippter Außenwand und glatter Innenfläche (Werkstoff PE-HD)  inkl. Steigleiter GFK mit Edelstahlkonsolen an der Schachtwandung, wasserdicht und verschiebbar verschraubt. Baulänge entsprechend der Schachttiefe.

Schachtkonus 1000/700 (Werkstoff PE-HD)

Teleskopabdeckung: 'Teleskopabdeckung L 15:
Belastungsklasse A 15 (1,5 to) ohne Lastverteilerrahmen zur Aufnahme einer handelsüblichen Begu- Abdeckungen der Belastungskasse A 15

Teleskopabdeckung L 106:
Belastungsklasse B 125 (12,5 to) oder D 400 (40 to.) mit Lastverteilerrahmen aus GGG zur Aufnahme handelsüblicher Begu- Abdeckungen der Belastungsklassen B,C oder D'

(Abdeckungen und Betonausgleichsringe sind bauseits zu stellen)

Schachttiefe: '1 m bis 5 m'

Fabrikat: Firma  Anger Systemtechnik GmbH
oder gleichwertig

Gewähltes Fabrikat (Hersteller + Modell): '.............................................................................................' (wenn keine Eintragung erfolgt, gilt das vorgeschlagene Produkt als angeboten)
Menge: 0,000 Stck
Voraussichtliche Abrechnungsmenge: 0,000

**2.9.20 Zulage zusätzlicher Seitenzulauf**
Zulage zur Vorposition seitlicher Zulauf.

Durchmesser: 'DN 150 bis DN 300'

Rohranschluss: 'Ultra-Rib  (DIN 16961) /
PE-HD (DIN 8074) /
KG (DIN 19534)'

Gefälle und Abwinklung gemä  Ausführungsplanung.
Menge: 0,000 Stck
Voraussichtliche Abrechnungsmenge: 0,000

**2.9.30 Zulage höhenversetzter Seitenzulauf**
Höhenversetzten Seitenanschluss an Einsteigeschacht DN 1000 als Zulage zur Vorposition mittels Abzweigstutzen für den nachträglichen Einbau (Werkstoff PE) liefern und fachgerecht herstellen. Das Anschließen der Verbindungsleitung sowie zusätzliche Tiefbauarbeiten sind in diese Position mit einzurechnen. Höhe und Lage der Zuleitung sind aus den Planungsunterlagen zu entnehmen.

Seitenanschluss: 'DN 150-200 KG'
Menge: 0,000 Stck
Voraussichtliche Abrechnungsmenge: 0,000

**2.9.40 Zulage außenliegender Absturz**
Einsteigeschacht DN 1000 mit außenliegendem Absturz
 gem. ATV-A 241 als Zulage zur Vorposition liefern und fachgerecht herstellen. Anschluß an das Steigrohr des Schachtes  Mittels Abzweigstutzen für den nachträglichen Einbau (Werkstoff PE). Zusätzliche Tiefbauarbeiten sind in diese Position mit einzurechnen. Der Höhenversprung und die Rohrdimension des Absturzes sind den Planungsunterlagen zu entnehmen.

Absturz: 'DN 150-200 KG'
Menge: 0,000 Stck
Voraussichtliche Abrechnungsmenge: 0,000

**2.9.50 Einstiegschacht als Doppelrohrschacht**
Einsteigeschacht DN 1000 als Doppelrohrschacht für Regen- und Schmutzwasser
Einsteigschacht, rund, lichte Weite 1000 mm, aus Kunststofffertigteilen gemä EN 476 (DIN 19549) bzw. 1986 Teil 1 und statischem Nachweis zu Verkehrs-, Boden,- Grundwasserlasten sowie Auftriebsnachweis. Schachtboden, Steigrohr und Konus als Monolitbauwerk wasserdicht verschweißt.

Schachtboden bestehend aus PE-HD.

Schmutzwasserleitung Ein- und Auslauf
Durchmesser: 'DN 150 bis DN 500'

Rohranschluss: 'Ultra-Rib  (DIN 16961) /
PE-HD (DIN 8074) /
KG (DIN 19534)'

Regenwasserleitung Ein- und Auslauf tangential am Steigrohr mit Reinigungsöffnung
Durchmesser: 'DN 150 bis DN 400'

Rohranschluss: 'Ultra-Rib  (DIN 16961) /
PE-HD (DIN 8074) /
KG (DIN 19534)'

Gefälle und Abwinklung gemä Ausführungsplanung. Seitlicher Zulauf als Zulage.

Steigrohr DN 1000 (DIN 16961) mit gerippter Außenwand und glatter Innenfläche (Werkstoff PE-HD)  inkl. Steigleiter GFK mit Edelstahlkonsolen an der Schachtwandung, wasserdicht und verschiebbar verschraubt. Baulänge entsprechend der Schachttiefe.

Schachtkonus 1000/700 (Werkstoff PE-HD)
Menge: 0,000 Stck
Voraussichtliche Abrechnungsmenge: 0,000

**2.9.60 Zulage Seitenzulauf Schmutzwasserleitung an Doppelrohrschacht**
Zulagepositionen für Doppelrohrschacht Schmutzwasserleitung
seitlicher Zulauf als Zulage zur Doppelrohrschachtposition.
Gefälle und Abwinklung gemä  Ausführungsplanung.

Durchmesser: 'DN 150 bis DN 300'

Rohranschluss: 'Ultra-Rib  (DIN 16961) /
PE-HD (DIN 8074) /
KG (DIN 19534)'
Menge: 0,000 Stck
Voraussichtliche Abrechnungsmenge: 0,000

**2.9.70 Zulage Seitenzulauf Regenwasserleitung an Doppelrohrschacht**
Zulagepositionen für Doppelrohrschacht Regenwasserleitung
seitlicher Zulauf als Zulage zur Doppelrohrschachtposition.
Gefälle und Abwinklung gemä  Ausführungsplanung.

Durchmesser: 'DN 150 bis DN 300'

Rohranschluss: 'Ultra-Rib  (DIN 16961) /
PE-HD (DIN 8074) /
KG (DIN 19534)'
Menge: 0,000 Stck
Voraussichtliche Abrechnungsmenge: 0,000

### Bereich 3 Rohrsanierung

#### Abschnitt 3.1 Flexoren

**3.1.10 Baustelleneinrichtung und -räumung**
*** Pauschalposition
Baustelleneinrichtung und -räumung
An- und Abfahrt sämtlicher Geräte sowie der entsprechenden Materialien
Menge: 1,000 psch
Voraussichtliche Abrechnungsmenge: 1,000

**3.1.20 Kalibrieren**
Kalibrieren
Altrohrleitung zur Beurteilung des freien Querschnittes kalibrieren. Im Preis enthalten ist die Gestellung und Vorhaltung sämtlicher erforderlichen Geräte, Maschinen und Seile, sowie Personal- und Reisekosten (einschl. Kosten bei Durchführung vor den Sanierungsarbeiten).

Durchmesser Altrohr: 'DN ________ mm'
Menge: 0,000 Stck
Voraussichtliche Abrechnungsmenge: 0,000

**3.1.30 Wasserhaltung Gestellung/Vorhaltung**
*** Pauschalposition
Wasserhaltung Gestellung/Vorhaltung
Die Wasserhaltung umfasst die Gestellung und Vorhaltung der Pumpen einschl. der Schlauchleitungen, Absperrorgane, Kabel etc..
Menge: 'Q = bis. max. 50 m3/h'

Förderhöhe: 'h = bis max. 5,0 m'
Menge: 1,000 psch
Voraussichtliche Abrechnungsmenge: 1,000

**3.1.40 Wasserhaltung Einsatz**
Einsatz
wie vor, jedoch Einsatz der Pumpen einschl. Personalkosten für die Überwachung sowie für Ein- und Ausbau, einschl. der notwendigen Absperrorgane
Menge: 'Q = bis. max. 50 m3/h'

Förderhöhe: 'h = bis max. 5,0 m'
Menge: 0,000 h
Voraussichtliche Abrechnungsmenge: 0,000

**3.1.50 Reinigung**
Reinigung
Kanalrohre mittels Hochdruckspülgerät ordnungsgemä reinigen und für das Einbringen der Rohre vorbereiten; einschl. Gestellung und Vorhaltung sämtlicher erforderlichen Geräte und Maschinen.
Bei den Verunreinigungen wird von einem normalen Verschmutzungsgrad ausgegangen
Menge: 0,000 m
Voraussichtliche Abrechnungsmenge: 0,000

**3.1.60 Einsatz Rohrfräsroboter**
Einsatz Rohrfräsroboter pro Std.
Gestellung und Einsatz unseres Rohrfräsroboters mit Farb-Kameraanlage zum Abfräsen von einragenden Zuläufen und anderen Abflusshindernissen einschl. Personalgestellung
Menge: 0,000 h
Voraussichtliche Abrechnungsmenge: 0,000

**3.1.70 Inspektion**
Inspektion
Kanalfernsehanlage zur Voruntersuchung des zu sanierenden Kanals.
Menge: 0,000 m
Voraussichtliche Abrechnungsmenge: 0,000

**3.1.80 Einziehen des Flexoren-Rohres**
Einziehen des Flexoren® - Rohres
HD-PE-Inliner aus zusammengeschweißten 3-Schicht-Rohren a 10 m Baulänge, mit profilierter Außenoberfläche und glatter Innenfläche, für die zu sanierende Haltung liefern und bündig bis an die Schachtwände einbauen. Das Relining ist durch die vorhandenen Schächte auszuführen. Die Erstellung von Start- bzw. Zielbaugruben ist daher nicht vorgesehen.
Die Verschweißung der Rohrenden ist mit einem Elektroschweiß-ring automatisch durchzuführen um Schweißwulste und Unebenheiten im Rohr zu vermeiden.
Farbe außen: schwarz (UV-Beständig),
Farbe innen: silbergrau.

Durchmesser zu sanierende Haltung: 'DN ______ mm'

Fabrikat: Flexoren der Firma Anger Systemtechnik GmbH
oder gleichwertig

Gewähltes Fabrikat (Hersteller + Modell): '.............................................................................................' (wenn keine Eintragung erfolgt, gilt das vorgeschlagene Produkt als angeboten)
Menge: 0,000 m
Voraussichtliche Abrechnungsmenge: 0,000

**3.1.90 Abdichten der Relining Enden**
Abdichten der Relining  Enden
Relining - Enden entsprechend den Erfordernissen abmauern bzw. abdichten
Relining - Enden: 'DN ___ mm / DA ___ mm'
Menge: 0,000 Stck
Voraussichtliche Abrechnungsmenge: 0,000

**3.1.100 Spaltinjektionen**
Spaltinjektionen
Auffüllen des Ringraumes zwischen neu eingezogenem und Altrohr, gemä ATV M 143, Teil 3 mit geeignetem Material, wie z. B. Dämmer oder Porenleichtbeton; einschl. der Gestellung, Vorhaltung und Einsatz der erforderlichen Geräte, sowie Materiallieferung und Personalkosten.

Durchmesser: 'DN ___ mm / DA ___ mm'
Menge: 0,000 m
Voraussichtliche Abrechnungsmenge: 0,000

**3.1.110 Zusätzlicher Verbrauch**
Zusätzl. Verbrauch
Mehrverbrauch von Füllmaterial wie Dämmer oder Porenleichtbeton
Menge: 0,000 l
Voraussichtliche Abrechnungsmenge: 0,000

**3.1.120 Schachtgerinne**
Schachtgerinne
Aufschneiden der Rohre in den Zwischenschächten und Aufarbeiten der Schachtsohle mit frühfestem Spezialzement.
Menge: 0,000 Stck
Voraussichtliche Abrechnungsmenge: 0,000

**3.1.130 Druckprobe**
Druckprobe
mit dem Prüfmedium Wasser / Luft in Anlehnung an die DIN EN 1610.
Menge: 0,000 m
Voraussichtliche Abrechnungsmenge: 0,000

**3.1.140 Inspektion**
Inspektion
Kanalfernsehanlage zur Abnahme des sanierten Kanals.
Menge: 0,000 m
Voraussichtliche Abrechnungsmenge: 0,000

### Bereich 4 Regenwasserbewirtschaftung

#### Abschnitt 4.1 Anger Filtersysteme

**4.1.10 Anger Filterschacht MR-GF-400**
Anger Filterschacht MR-GF-400
Filterschacht für Anschlussflächen von bis zu 500 m².
Schachtdurchmesser: DN 400; Rohranschluss: DN 150 KG;  Material: PP
2- stufiges Funktionsprinzip durch Grob- und Feinfiltrierung. Charakteristische Öffnungsweite des Feinfilterelementes: 0,08 mm.
Filtereinsatz von oben leicht entnehmbar und fest verriegelbar. (Filterelement ist Bestandteil der Lieferung)
Menge: 0,000 Stck
Voraussichtliche Abrechnungsmenge: 0,000

**4.1.20 Anger Steigrohr DN 400**
Anger Steigrohr DN 400
Schachtrohr DN 400 glattwandig; Farbe: Schwarz, Baulänge entsprechend der Schachttiefe bzw. Planungsunterlagen. Steigrohr mit umlaufender Nut zur Aufnahme einer Manschettendichtung mit Einrastelementen (Easy) sowie Fasen an den Rohrenden;
Steigrohrlänge: 'Länge: 400 mm, für Einbautiefen von 0,90 m bis 1,15 m oder
Länge: 800 mm, für Einbautiefen von 1,15 m bis 1,55 m oder
Länge= 1200 mm, für Einbautiefen von 1,55 m bis 1,95 m'
Menge: 0,000 Stck
Voraussichtliche Abrechnungsmenge: 0,000

**4.1.30 Anger Schachtabdeckung 400 Kl. A**
Anger Schachtabdeckung 400 Kl. A
Abdeckkappe aus PP mit Kindersicherungsverschraubung, Durchmesser 400, Belastungsklasse A 15 (1,5 t) gemä EN 124
Menge: 0,000 Stck
Voraussichtliche Abrechnungsmenge: 0,000

**4.1.40 Anger Schachtabdeckung 400 Kl. B**
Anger Schachtabdeckung 400 Kl. B
Abdeckung aus Gusseisen (GGG) mit Kindersicherungs-verschraubung, Durchmesser 400, Belastungsklasse B 125 (12,5t) gemä EN 124
Menge: 0,000 Stck
Voraussichtliche Abrechnungsmenge: 0,000

**4.1.50 Anger Filterschacht GFO-600**
Anger Filterschacht GFO-600
Filterschacht für Anschlussflächen von bis zu 1000 m². Schachtdurchmesser: DN 600; Rohranschluss: DN 200 (KG) sohlgleich; Material: PP

4- stufiges Funktionsprinzip durch Grob- und Feinfiltrierung, 2-fache Leichtflüssigkeitsabscheidung und großem Schlammfang (ca. 280 Liter)
Charakteristische Öffnungsweite des Feinfilterelementes: 0,08 mm. Filtereinsatz von oben leicht entnehmbar und fest verriegelbar. (Filterelement ist Bestandteil der Lieferung)

(Die gewünschte Belastungsklasse und Ausführung der Abdeckung erfolgt aus dem Anger Systemtechnik Schachtprogramm.)
Menge: 0,000 Stck
Voraussichtliche Abrechnungsmenge: 0,000

**4.1.60 Anger Lastverteilerplatte**
Anger Lastverteilerplatte
Lastverteilerplatte aus GGG 50, zur Aufnahme von handelsüblichen BeGu- Abdeckungen für die Belastungsklassen B 125 (12,5t) bis D 400 (40 t) Lastverteilerrahmen ist bis zu 18 % zur Schachtachse abwinkelbar, Incl. Teleskoprohr Da 560 (840 mm) lang, der Lastverteilerrahmen ist mit 3 Edelstahlschrauben am Teleskoprohr verschraubbar. Der Lastverteilerrahmen verfügt über Durchbrüche im Bereich der Auflage der Begu- Abdeckung, um mit Hilfe von Ortbeton eine kraftschlüssige Verbindung zum Straßenaufbau herzustellen.
Sohltiefe der Zulauf-/Ablaufleitung: 0,50 m bis 1,2 m
Menge: 0,000 Stck
Voraussichtliche Abrechnungsmenge: 0,000

**4.1.70 Anger Filterschacht MR-GFO-1000**
Anger Filterschacht MR-GFO-1000
Filterschacht für Anschlussflächen von bis zu 2000 m². Schachtdurchmesser: DN 1000; Rohranschluss: DN 200  DN 250 (KG), sohlgleich; Material: PP
4- stufiges Funktionsprinzip durch Grob-/ Feinfiltrierung, 2- fache Leichtflüssigkeitsabscheidung und großem Schlammfang (ca. 500 Liter)
Chrarakteristische Öffnungsweite des Feinfilterelementes: 0,08 mm. Filtereinsatz von oben leicht entnehmbar und fest verriegelbar.(Filterelement ist Bestandteil der Lieferung)
(Die gewünschte Belastungsklasse und Ausführung der Abdeckung erfolgt aus dem Anger Systemtechnik Schachtprogramm.)
Menge: 0,000 Stck
Voraussichtliche Abrechnungsmenge: 0,000

**4.1.80 Anger Teleskopabdeckung L15**
Anger Teleskopabdeckung L15
Lastverteilerrahmen aus GGG zur Aufnahme einer handelsüblichen Begu- Abdeckung der Belastungsklasse A 15, abwinkelbar bis zu 18 % zur Schachtachse, Incl. Teleskoprohr Da 560 (840 mm) lang, mit 3 VA Schrauben am Rahmen verschraubbar. Der Lastverteilerrahmen verfügt über Durchbrüche im Bereich der Auflage der Begu- Abdeckung, um mit Hilfe von Ortbeton eine kraftschlüssige Verbindung zum Straßenaufbau herzustellen.
Menge: 0,000 Stck
Voraussichtliche Abrechnungsmenge: 0,000

**4.1.90 Anger Teleskopabdeckung L 106**
Anger Teleskopabdeckung L 106
Lastverteilerrahmen aus GGG zur Aufnahme einer handelsüblichen Begu- Abdeckung der Belastungsklasse B 125 (12,5 t) oder D 400 (40t); abwinkelbar bis zu 18 % zur Schachtachse, Incl. Teleskoprohr Da 560 (840 mm) lang, mit 3 VA Schrauben am Rahmen verschraubbar. Der Lastverteilerrahmen verfügt über Durchbrüche im Bereich der Auflage der Begu- Abdeckung, um mit Hilfe von Ortbeton eine kraftschlüssige Verbindung zum Straßenaufbau herzustellen.
Menge: 0,000 Stck
Voraussichtliche Abrechnungsmenge: 0,000

#### Abschnitt 4.2 Anger Sedimentationsanlagen

**4.2.10 Anger Sedimentationsanlage MR-S-310**
Anger Sedimentationsanlage MR-S-310
Mechanische Vorbehandlungsanlagen von Niederschlagswasser
nach den entsprechenden Vorgaben des Arbeitsblattes des DWA - M 153. Durchmesser 1000 mm, Länge der Anlage 3,00 m, Typ  D 24 und D 25 gemä Tabelle a.4c DWA- M 153, Einbautiefe variabel durch Teleskopabdeckung (Zubehör). Zulauf über beruhigte Einlaufzone, Auslauf mit Leichtflüssigkeitssperre.
Maximal anschliessbare Fläche gemä Berechnung nach DWA-M 153 bzw. ATV-A 166. Durchgangswert: 0,65 bis 0,35; Incl. Berechnung der Anlage nach DWA-M 153, ATV-A 166;
Anbindung in DN 200 - DN 400 durch Anger Anschlussset.
Menge: 0,000 Stck
Voraussichtliche Abrechnungsmenge: 0,000

**4.2.20 Anger Sedimentationsanlage MR-S-312**
Anger Sedimentationsanlage MR-S-312
Mechanische Vorbehandlungsanlagen von Niederschlagswasser
nach den entsprechenden Vorgaben des Arbeitsblattes des DWA - M 153. Durchmesser 1200 mm, Länge der Anlage 3,00 m, Typ  D 24 und D 25 gemä Tabelle a.4c DWA- M 153, Einbautiefe variabel durch Teleskopabdeckung (Zubehör). Zulauf über beruhigte Einlaufzone, Auslauf mit Leichtflüssigkeitssperre.
Maximal anschliessbare Fläche gemä Berechnung nach DWA-M 153 bzw. ATV-A 166. Durchgangswert: 0,65 bis 0,35; Incl. Berechnung der Anlage nach DWA-M 153, ATV-A 166;
 Anbindung in DN 200 - DN 400 durch Anger Anschlussset
Menge: 0,000 Stck
Voraussichtliche Abrechnungsmenge: 0,000

**4.2.30 Anger Sedimentationsanlage MR-S-315**
Anger Sedimentationsanlage MR-S-315
Mechanische Vorbehandlungsanlagen von Niederschlagswasser
nach den entsprechenden Vorgaben des Arbeitsblattes des DWA - M 153. Durchmesser 1500 mm, Länge der Anlage 3,00 m, Typ  D 24 und D 25 gemä Tabelle a.4c DWA- M 153, Einbautiefe variabel durch Teleskopabdeckung (Zubehör). Zulauf über beruhigte Einlaufzone, Auslauf mit Leichtflüssigkeitssperre.
Maximal anschliessbare Fläche gemä Berechnung nach DWA-M 153 bzw. ATV-A 166. Durchgangswert: 0,65 bis 0,35; Incl. Berechnung der Anlage nach DWA-M 153, ATV-A 166;
Anbindung in DN 200 - DN 400 durch Anger Anschlussset.
Menge: 0,000 Stck
Voraussichtliche Abrechnungsmenge: 0,000

**4.2.40 Anger Sedimentationsanlage MR-S-610**
Anger Sedimentationsanlage MR-S-610
Mechanische Vorbehandlungsanlagen von Niederschlagswasser
nach den entsprechenden Vorgaben des Arbeitsblattes des DWA - M 153.Durchmesser 1000 mm, Länge der Anlage 6,00 m, Typ  D 24 und D 25 gemä Tabelle a.4c DWA- M 153, Einbautiefe variabel durch Teleskopabdeckung (Zubehör). Zulauf über beruhigte Einlaufzone, Auslauf mit Leichtflüssigkeitssperre.
Maximal anschliessbare Fläche gemä Berechnung nach DWA-M 153 bzw. ATV-A 166. Durchgangswert: 0,65 bis 0,35; Incl. Berechnung der Anlage nach DWA-M 153, ATV-A 166;
Anbindung in DN 200 - DN 400 durch Anger Anschluss-Set.
Menge: 0,000 Stck
Voraussichtliche Abrechnungsmenge: 0,000

**4.2.50 Anger Sedimentationsanlage MR-S-612**
Anger Sedimentationsanlage MR-S-612
Mechanische Vorbehandlungsanlagen von Niederschlagswasser
nach den entsprechenden Vorgaben des Arbeitsblattes des DWA - M 153. Durchmesser 1200 mm, Länge der Anlage 6,00 m, Typ  D 24 und D 25 gemä Tabelle a.4c DWA- M 153, Einbautiefe variabel durch Teleskopabdeckung (Zubehör). Zulauf über beruhigte Einlaufzone, Auslauf mit Leichtflüssigkeitssperre.
Maximal anschliessbare Fläche gemä Berechnung nach DWA-M 153 bzw. ATV-A 166. Durchgangswert: 0,65 bis 0,35; Incl. Berechnung der Anlage nach DWA-M 153, ATV-A 166;
Anbindung in DN 200 - DN 400 durch Anger Anschluss-Set.
Menge: 0,000 Stck
Voraussichtliche Abrechnungsmenge: 0,000

**4.2.60 Anger Sedimentationsanlage MR-S-615**
Anger Sedimentationsanlage MR-S-615
Mechanische Vorbehandlungsanlagen von Niederschlagswasser
nach den entsprechenden Vorgaben des Arbeitsblattes des DWA - M 153. Durchmesser 1500 mm, Länge der Anlage 6,00 m, Typ  D 24 und D 25 gemä Tabelle a.4c DWA- M 153, Einbautiefe variabel durch Teleskopabdeckung (Zubehör). Zulauf über beruhigte Einlaufzone, Auslauf mit Leichtflüssigkeitssperre.
Maximal anschliessbare Fläche gemä Berechnung nach DWA-M 153 bzw. ATV-A 166. Durchgangswert: 0,65 bis 0,35; Incl. Berechnung der Anlage nach DWA-M 153, ATV-A 166;
Anbindung in DN 200 - DN 400 durch Anger Anschluss-Set.
Menge: 0,000 Stck
Voraussichtliche Abrechnungsmenge: 0,000

**4.2.70 Anger Sedimentationsanlage MR-S-910**
Anger Sedimentationsanlage MR-S-910
Mechanische Vorbehandlungsanlagen von Niederschlagswasser
nach den entsprechenden Vorgaben des Arbeitsblattes des DWA - M 153. Durchmesser 1000 mm, Länge der Anlage 9,00 m, Typ  D 24 und D 25 gemä Tabelle a.4c DWA- M 153, Einbautiefe variabel durch Teleskopabdeckung(Zubehör). Zulauf über beruhigte Einlaufzone, Auslauf mit Leichtflüssigkeitssperre.
Maximal anschliessbare Fläche gemä Berechnung nach DWA-M 153 bzw. ATV-A 166. Durchgangswert: 0,65 bis 0,35; Incl. Berechnung der Anlage nach DWA-M 153, ATV-A 166;
Anbindung in DN 200 - DN 400 durch Anger Anschluss-Set.
Menge: 0,000 Stck
Voraussichtliche Abrechnungsmenge: 0,000

**4.2.80 Anger Sedimentationsanlage MR-S-912**
Anger Sedimentationsanlage MR-S-912
Mechanische Vorbehandlungsanlagen von Niederschlagswasser
nach den entsprechenden Vorgaben des Arbeitsblattes des DWA - M 153. Durchmesser 1200 mm, Länge der Anlage 9,00 m, Typ  D 24 und D 25 gemä Tabelle a.4c DWA- M 153, Einbautiefe variabel durch Teleskopabdeckung(Zubehör). Zulauf über beruhigte Einlaufzone, Auslauf mit Leichtflüssigkeitssperre.
Maximal anschliessbare Fläche gemä Berechnung nach DWA-M 153 bzw. ATV-A 166. Durchgangswert: 0,65 bis 0,35; Incl. Berechnung der Anlage nach DWA-M 153, ATV-A 166;
Anbindung in DN 200 - DN 400 durch Anger Anschluss-Set.
Menge: 0,000 Stck
Voraussichtliche Abrechnungsmenge: 0,000

**4.2.90 Anger Sedimentationsanlage MR-S-915**
Anger Sedimentationsanlage MR-S-915
Mechanische Vorbehandlungsanlagen von Niederschlagswasser
nach den entsprechenden Vorgaben des Arbeitsblattes des DWA - M 153. Durchmesser 1500 mm, Länge der Anlage 9,00 m, Typ  D 24 und D 25 gemä Tabelle a.4c DWA- M 153, Einbautiefe variabel durch Teleskopabdeckung(Zubehör). Zulauf über beruhigte Einlaufzone, Auslauf mit Leichtflüssigkeitssperre.
Maximal anschliessbare Fläche gemä Berechnung nach DWA-M 153 bzw. ATV-A 166. Durchgangswert: 0,65 bis 0,35; Incl. Berechnung der Anlage nach DWA-M 153, ATV-A 166;
Anbindung in DN 200 - DN 400 durch Anger Anschluss-Set.
Menge: 0,000 Stck
Voraussichtliche Abrechnungsmenge: 0,000

**4.2.100 Anger Sedimentationsanlage Anschlussset 400**
Anger Sedimentationsanlage Anschlussset 400
Zu- und Ablauf in DN 200  DN 400, 360Grad drehbar. Der Zugang zur Anlage zwecks Inspektion und Reinigung wird über Teleskopabdeckungen DN 300 und Steigrohre DN 400 gewährleistet.
Abdeckung: Zulaufseite mit Schmutzfänger, Ablaufseite tagwasserdicht und rückstausicher. Belastungsklasse wahlweise
 B 125 (12,5 t) oder D 400 (40 t).
Menge: 0,000 Stck
Voraussichtliche Abrechnungsmenge: 0,000

**4.2.110 Anger Sedimentationsanlage Anschlussset 500**
Anger Sedimentationsanlage Anschlussset 500
Zu- und Ablauf in DN 500, 360Grad drehbar. Der Zugang zur Anlage zwecks Inspektion und Reinigung wird über Teleskopabdeckungen DN 400 und Steigrohre DN 500 gewährleistet.
Abdeckung: Zulaufseite mit Lüftungsöffnungen u. Schmutzfänger, Ablaufseite ohne Lüftungsöffnungen. Belastungsklasse wahlweise
B 125 (12,5 t) oder D 400 (40 t).
Menge: 0,000 Stck
Voraussichtliche Abrechnungsmenge: 0,000

#### Abschnitt 4.3 Anger Drosselschacht

**4.3.10 Anger Drosselschacht DN 1000**
Anger Drosselschacht DN 1000
Drosselschacht zur Sicherstellung einer konstanten und vorher definierten (max.) Abflussleistung nach Versickerungs- oder Rückhalteanlagen der Regenwasserbehandlung. Gefertigt nach Anforderungen der DWA-A 166 und DWA-A 111.
Schachtdurchmesser: DN 1000; Rohranschluss: DN 200  DN 250 (KG), sohlgleich; Material: PP

Drosselelement ist demontierbar und verfügt über eine integrierte Notüberlauffunktion. Einbautiefe und Lage der Anschlüsse erfolgt nach vorliegender objektbezogener Planung.
(Die gewünschte Belastungsklasse und Ausführung der Abdeckung erfolgt aus dem Anger Systemtechnik Schachtprogramm.)
Menge: 0,000 Stck
Voraussichtliche Abrechnungsmenge: 0,000

### Bereich 5 Großrohre

#### Abschnitt 5.1 MegaCor

**5.1.10 MegaCor-Kanalrohre**
MegaCor-Kanalrohre aus PE mit heller, inspektionsfreundlicher Rohrinnenseite, die in Coextrusion hergestellt ist. Die Überlappungsnaht der einzelnen Wickelbänder liegt unterhalb des Profils. Die Grundwanddicke entspricht der PAS 1065. Dimensionen DN 800 bis DN 2400, nach DIN 16961 sowie DIN EN 13476-3, mit angeformter Muffe und Spitzende, nach statischen Erfordernissen in Baulängen von 6,0 m frei Baustelle liefern, fachgerecht abladen, lagern, zur Einbaustelle transportieren, in den Rohrgraben einbringen, höhen- und fluchtgerecht entsprechend den Einbauvorschriften DIN EN 1610, DIN 18300, dem Merkblatt bzgl. Zufüllen von Leitungsgräben und der ZTVE.
  Verschweißung nach Angaben des Herstellers:
  Statischer Nachweis nach ATV A 127

Rohrdimension: 'DN 800 bis DN 2400 mm'
Menge: 0,000 m
Voraussichtliche Abrechnungsmenge: 0,000

**5.1.20 Zulage MegaCor-Passstück**
MegaCor Passstück als Zulage und nach Beschreibung der Vorposition, zum Lückenschluss bei Zwangspunkt aus PE  mit inspektionsfreundlicher Rohrinnenseite, die in Coextrusion hergestellt ist; Rohr innen und außen glatt.

Durchmesser: 'DN _____ mm'
Menge: 0,000 Stck
Voraussichtliche Abrechnungsmenge: 0,000

**5.1.30 MegaCor-Tangentialschacht**
MegaCor-Tangentialschacht aus PE, nach DIN 16961, tangential im Bereich der geraden Rohrleitung, Auslegung nach Zeichnung und nach statischer Erfordernis.
Menge: 0,000 Stck
Voraussichtliche Abrechnungsmenge: 0,000

**5.1.40 MegaCor-Standardschacht**
MegaCor -Standardschacht aus PE, nach DIN 16961, mit Sicherheitssteigtritten aus PE, mit eingeschweißtem Gerinne und trittsicherer Berme, untergeschweißtem Boden. Auslegung nach Zeichnung und nach statischer Erfordernis.

Schachtinnendurchmesser: '............... mm'
Menge: 0,000 Stck
Voraussichtliche Abrechnungsmenge: 0,000

**5.1.50 MegaCor-Kreuzungsschacht**
MegaCor -Kreuzungsschacht aus PE  nach DIN 16961, mit Sicherheitssteigtritten aus PE, Auslegung nach Zeichnung und nach statischer Erfordernis.
Menge: 0,000 Stck
Voraussichtliche Abrechnungsmenge: 0,000

**5.1.60 Zulage MegaCor-Bogen**
Abwinkelung (Bogen)
als Zulage und nach Beschreibung der Hauptrohrposition, nach örtlichem Aufmaß durch den AN,
Durchmesser: 'DN ______ mm'

Abwinkelung: '_______' Grad
Menge: 0,000 Stck
Voraussichtliche Abrechnungsmenge: 0,000
